# Mülheim - Tiefbau
Angebotsaufforderung (GAEB DA XML 3.2, DA83)
Projekt: WLA431-03d
Währung: EUR
Bieterkommentare zugelassen: ja
Erstellt mit: ASBwin 27.0.0.0, Position 27.0.0.8, 30.10.2024

## 03 Mülheim - Tiefbauarbeiten
Datum: 30.10.2024

*Hinweis: I. ALLGEMEINE BAUBESCHREIBUNG*
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü. NHN und in etwa auf dem Straßenniveau. Der Vorplatz schließt an das öffentliche Wege- und Straßennetz den ÖPNV (Bushaltestelle) und den neu zu schaffenden Parkplatz mit 35 befestigten Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

Baustellenbeschreibung

Der Ersatzbau des Hallenbades befindet sich auf dem Flurstück 824 Flur 1 der Gemarkung Heißen. Die verkehrstechnische Anbindung erfolgt von Osten über die Yorck-Straße.

Es dürfen keine schwebenden Lasten außerhalb der abgegrenzten Baustellenfläche bewegt werden.

Das Gelände ist von Süden nach Norden hin abfällig. Es besitzt einen Höhenversprung im Gelände von 5,0 m.
Auf der Fläche sind aktuell bauliche Anlagen (Umkleide- und Sanitärgebäude, Kinderbecken etc.) vorhanden. Das Gelände ist mit schützenwertem Baumbestand versehen. Im Zuge der Baumaßnahme wird das Gelände zum Teil neu gestaltet. Für die Baustelleneinrichtung stehen Teile des Grundstücks zur Verfügung. Die betreffenden Bereiche sind mit der Objektüberwachung abzustimmen. Ein Baustelleneinrichtungsplan ist der Ausschreibung beigefügt.

Einrichten und Räumen der Baustelle einschl. An- und Abfahrt und Vorhalten aller benötigten Geräte, Ausrüstungen, Werkzeuge, Maschinen, Gerüste, Container und Einrichtungen für sämtliche in der Leistungsbeschreibung aufgeführten Leistungen im notwendigen Umfang zur Erfüllung der vorgegebenen Fertigstellungsfristen, soweit nicht gesondert ausgeschrieben. Wiederherstellung des ursprünglichen Zustands aller benutzten Flächen.

Dieses beinhaltet auch sämtliche Transporte (innerhalb und außerhalb des Gebäudes) der erforderlichen Hilfsmittel und Geräte sowie deren Feinreinigung.

Räumlichkeiten können dem AN nicht zur Verfügung gestellt werden.
Anfallende Materialien, wie Bauschutt und sonstige Abfälle aus dem Bereich des AN, sind sortenrein in Containern zu sammeln, direkt abzufahren und zu entsorgen. Dabei sind der Abfallkatalog und die Durchführung des Abfallsatzung des jeweiligen Landkreises/Stadt zu beachten. Die Baustelle ist täglich zu säubern.
Jede Firma ist für die Entsorgung des selber verursachten Bauschuttes inkl. Deponiegebühren zuständig.
Sollte trotz Aufforderung durch die Bauleitung der Bauschutt nicht beseitigt werden, wird dieser 3 Tage nach Aufforderung auf Kosten des Verursachers beseitigt - Abrechnung erfolgt dann über einen Zahlungeinbehalt in Höhe von bis zu 3% der Rechnungssumme.

Wir verweisen hier auf den beigefügten Baustelleneinrichtungsplan.

Sanitäre Anlagen werden für die Bauzeit bauseits gestellt.

Die Baustelle hat in jeder Bauphase ordentlich und aufgeräumt zu erscheinen. Die Reinigung der Straßen und Wege innerhalb und außerhalb des Baugrundstückes von Verschmutzung durch Baufahrzeuge hat entsprechend den  Forderungen des AG erfolgen. Die Kosten hierfür sind in die Einheitspreise mit einzurechnen.

Eine Baube-/Überwachung wird vom AG nicht gestellt.

Die Verkehrswege für die LKW-Fahrzeuge mit Anhängern und die Beladeflächen sind während der Bauarbeiten für den AG ständig freizuhalten. Eine evtl. unumgänglich notwendige zeitlich begrenzte Sperrung muss fristgerecht mit der Stadt abgestimmt und von dieser genehmigt werden. Alle Sicherungsmaßnahmen für den Betrieb der Baustelle sind durch den AN ohne besondere Vergütung durchzuführen.

Werden öffentliche Flächen über das vorgesehene Maß (zeitlich und räumlich) auf Veranlassung des Auftragnehmers in Anspruch genommen, hat dieser die entsprechende Abstimmung mit den Behörden vorzunehmen (z. B. Gewichtsbeschränkungen, Sondernutzungserlaubnis nach StVO etc.) und die erhöhten Gebühren zu tragen.
Alle Verkehrswege, Zufahrten, Zugänge und Fußwege sind freizuhalten, so dass deren Nutzung ohne Gefährdung und wesentliche Einschränkungen für die Nutzer sowie des öffentlichen Verkehrs der umliegenden Straßen möglich ist. Die Zufahrt  ist während der gesamten Bauzeit freizuhalten.
Während der Winterzeit sind die Verkehrswege innerhalb des Baugeländes - ohne gesonderte Berechnung und ohne Aufforderung von Schnee und Eis zu räumen und zu streuen. Die Beseitigung von Oberflächenwasser im und an Gebäudeteilen sowie im und am notwendigen Arbeitsbereich, ist Bestandteil der Leistungen und wird nicht gesondert vergütet

Baustrom und Bauwasser werden bauseits durch den Auftraggeber über festgelegte Anschlusspunkte auf dem Gelände bzw. im Gebäude allen Gewerken zur Verfügung gestellt. Verlängerungsleitungen vom Übergabepunkt bis hin zur Einsatzstelle hat der AN zu stellen.
Vom Auftraggeber wird keine Arbeitsplatzbeleuchtung oder allgemeine Baubeleuchtung zur Verfügung gestellt. Für die Beleuchtung der Baustelle / Arbeitsbereiche mit ausreichend Beleuchtungseinheiten hat der AN zu sorgen. Die Kosten werden nicht gesondert vergütet. Dies gilt auch für die notwendige Beleuchtung zur Durchführung eines Zweischichtbetriebes.

Frisch- bzw. Abwasser darf nicht unkontrolliert entweichen. Abwasser muss ordnungsgemäß eingeleitet werden, es darf keine größeren Verunreinigungen aufweisen, als es die Entwässerungssatzung der Stadt vorschreibt (in der jeweils gültigen Fassung). Die Versorgungsanschlüsse sind vom AN zu beantragen und vorzuhalten, über die Lage muss sich der Unternehmer vor Ort persönlich informieren, Durchmesser und Leistung sind entsprechend zu dimensionieren. Die Einleitung des Wassers ist der Unteren Wasserbehörde anzuzeigen. Dies zählt auch für die offene Wasserhaltung.
Alle Sicherungsmaßnahmen für den Betrieb der Baustelle sowie für den reibungslosen Betriebsablauf des AG sind durch den AN ohne besondere Vergütung durchzuführen.
Vorh. Bauteile sind gegen Verschmutzung, Beschädigungen etc. in geeigneter Form zu schützen. Eine besondere Vergütung erfolgt hierfür nicht, die Kosten sind in die jeweiligen EPs einzukalkulieren.

Die Reduzierung der Lärmemissionen durch Baumaschinen, Geräte und Fahrzeugverkehr auf der Baustelle ist durch geeignete Maßnahmen, zum Beispiel durch den Einsatz lärmarmer Maschinen, sicherzustellen. Geräte und Maschinen nach dem Anhang der 32. BImSchV dürfen im Freien nur an Werktagen in der Zeit von 07.00 Uhr bis 20.00 Uhr betrieben werden (§7 Abs. 1 32. BImSchV).

Bodenverhältnisse, Baugrund und seine Tragfähigkeit sowie die hydrologischen Werte von Grundwasser sind dem anl. Bodengutachten zu entnehmen.

Auf dem Grundstück befinden sich, hauptsächlich im Bereich der Liegewiese, zahlreiche Bäume. Der vorhandene Strauch- und Baumbestand ist gem. DIN 18920 / RAS LP4 zu schützen.

Bescheinigungen über die Kampfmittelfreiheit liegen für die  Flächen innerhalb der Umzäunung des Bestandsbades vor. Dennoch ist der Auftragnehmer verpflichtet, bei den Erdarbeiten eine angemessene Vorsicht walten zu lassen.

Für die außerhalb der Einfriedung liegenden, befestigten Parkplatzflächen (Lageplan: Potentielle Flächen für externe Nutzung) erfolgt eine baubegleitende Sondierung. Dies ist bei der Kalkulation zu berücksichtigen.

Weist der Erdaushub z. B. eine ungewöhnliche Verfärbung auf oder werden verdächtige Gegenstände zu Tage gebracht, sind die Arbeiten umgehend einzustellen und die zuständigen Behörden hinzu zu ziehen.

Der Auftraggeber errichtet ein Bauschild unter Angabe des Projektinhaltes.Firmeneigene Werbung von Einzelunternehmern auf eigene Kosten ist nicht erwünscht.

*Hinweis: II. KALKULATIONSHINWEIS*
Der Inhalt nachgenannter Vorbemerkungen (allgemeine, projektspezifische und leistungs- gewerkespezifische Vorbemerkungen) und beigefügter Pläne ist bei der Kalkulation zu berücksichtigen. Die sich hieraus ergebenden Leistungen sind mit den Einheitspreisen abgegolten und werden nicht gesondert vergütet.

Alle erforderlichen Fotokopien/Lichtpausen, auch im Falle einer Beauftragung, hat der AN auf eigene Kosten zu erstellen.

Die leistungs- gewerkespezifischen Vorbemerkungen sind teilweise erst einzelnen Titeln vorgeschaltet.

Diesem Leistungsverzeichnis sind zur Verdeutlichung der Planung und Konstruktion, der Gebäude- und Geländegeometrie sowie als Kalkulationshilfe Unterlagen als PDF-Dateien beigefügt.

*Hinweis: III. ALLGEMEINE VORBEMERKUNGEN*
Grundlage der Leistungsbeschreibung ist die VOB, Teil C, die jeweils betreffenden allgemeinen technischen Vertragsbedingungen für Bauleistungen (ATV), neuester Fassung.

Es gelten für diese Leistung sämtliche betreffende DIN / EN-Normen, Richtlinien neuester Fassung, ggf. Zusätzliche Technische Vertragsbedingungen und die anerkannten Regeln der Technik, auch DIN 18299 allgemeine Regelungen für Bauarbeiten jeder Art.

Für die aufgeführten und verwendeten Materialien sind die Herstellerrichtlinien zu beachten und einzuhalten.

Die gesetzlichen Regelungen hinsichtlich Wärme-, Schall- und Brandschutz sind zu beachten.

Die berufsgenossenschaftlichen Vorschriften für Arbeitssicherheit und Gesundheitsschutz, BGV (auch früher Unfallverhütungsvorschriften UVV genannt) sind verbindliche Pflichten und zur Sicherheit der am Bau beteiligten Personen zu beachten und dementsprechend umzusetzen - ohne dass dafür grundsätzlich eine gesonderte Vergütung erfolgt. Dieses ist entsprechend in den Einheitspreisen einzukalkulieren.
Die Unfallverhütungsvorschriften sind Verordnungen und haben damit Gesetzescharakter. Von ihnen darf nur abgewichen werden, wenn der Unternehmer mindestens gleichwertige Maßnahmen festlegt und dokumentiert.
Die Anweisungen des SiGeKo sind zu befolgen.

Der AN ist verpflichtet, für dieses BV einen der deutschen Sprache mächtigen Fachbauleiter zu benennen. Der Fachbauleiter hat nach Aufforderung durch die Bauleitung an den Baubesprechungen teilzunehmen. Hierbei getroffene Vereinbarungen bzw. Anordnungen der Bauleitung, insbesondere wenn sie der Sicherheit oder dem Baufortschritt dienen, sind unverzüglich Folge zu leisten. Alle Ergebnisse von Baubesprechungen werden zu Vertragbestandteilen, sofern nicht binnen fünf Werktagen schriftlich widersprochen wird.

Der Auftragnehmer ist angehalten, seinen Bauablauf so zu optimieren, dass der zeitlich vereinbarte Gesamtfertigstellungstermin eingehalten werden kann.
Soweit erforderlich, ist zur Einhaltung der Ausführungsfristen der Einsatz mehrerer gleichzeitig tätiger Kolonnen vorzusehen. Vor Durchführung der Arbeiten ist zwischen den Unternehmern gleichzeitig laufender Bauarbeiten unter Beteiligung des AG und des Sicherheits- und Gesundheitsschutzkoordinators eine genaue Abstimmung zu treffen. Der AN hat alle Maßnahmen zu treffen, damit ein reibungsloses Zusammenwirken mit anderen Unternehmen erreicht wird und vermeidbare Behinderungen möglichst ausgeschlossen werden. Auf mangelnde Abstimmung beruhende Verzögerungen und Koordinierungsschwierigkeiten können nicht als Behinderung im Sinne von § 6 VOB/ B geltend gemacht werden. Es wird auf die erforderliche enge Abstimmung zwischen den beteiligten Auftragnehmern hingewiesen.

Der Auftragnehmer hat Bautagesberichte zu führen und dem Auftraggeber wöchentlich, spätestens bis zum 2. Arbeitstag nach der Berichtswoche, zu übergeben; die Kosten sind in die Einheitspreise einzukalkulieren. Die
Bautagesberichte müssen alle Angaben enthalten, die für die Ausführung und Abrechnung der Leistung von Bedeutung sein können.
Die Bautageberichte müssen ebenfalls detaillierte Hinweise auf die Durchführung von Stundenlohnarbeiten beinhalten!
Eine Schlussrechnungsstellung ist ohne Vorlage der vollständigen Bautagesberichte ausgeschlossen.

Stundenlohnzettel, die Nebenarbeiten auf besonderen Nachweis beinhalten, sind an dem nächsten Werktag nach dem Ausführungstag mit genauen Angaben über die durchgeführten Arbeiten (Namen der Arbeitnehmer, Beginn und Ende der Arbeiten, Ausführungsart, -ort etc.) der Bauleitung des AG zur Unterschrift in doppelter Ausführung vorzulegen.

Die im Rahmen der CE-Kennzeichnungsvorschriften für jedes Produkt vom jeweiligen Hersteller mit zu liefernden Unterlagen sind spätestens zur Abnahme zwingend dem Auftraggeber oder der Bauleitung des AG zu übergeben. Des Weiteren sind für alle eingebauten Materialien und Bauteile die entsprechenden Produktinformationsblätter sowie die Fachunternehmererklärungen in 2-facher geordneter Form in Papier und 1-fach in digitaler Form auf USB-Stick unaufgefordert zu übergeben. Fehlen diese Unterlagen und Nachweise, ist dies ein wesentlicher Mangel gemäß § 12 Nr. 3 VOB/ B.

Zu den vorgenannten Unterlagen der Dokumentation gehören u.a.:
- Allgemeine bauaufsichtliche Zulassungen und Prüfzeugnisse
- Bauartzulassungen
- Prüf- und Wartungsbücher
- Inbetriebnahme- und Einweisungsprotokolle
- Pflege- und Reinigungsanweisungen
- Bedienungsanleitungen
- Werksplanungen/ Revisionszeichnungen (PDFund DWG) / Listen.

Der Bieter bestätigt mit der Abgabe seines Angebotes ausdrücklich, dass er über die entsprechenden Kapazitäten verfügt, um die Leistungen in den vorgesehenen Abschnitten und Zeiträumen im üblichen Taktverfahren mit Vor- und Nachgewerken auszuführen und dass er auf Änderungen und Anpassungen vor und während der Bauzeit flexibel reagieren kann. Eine Abstimmung mit anderen Gewerken und Firmen ist erforderlich. Im Ergebnis kann dieses ebenfalls zu Unterbrechungen und erneutem Aufnehmen der Leistungen in gewissen Bereichen führen. Hieraus ggf. resultierende Kosten sind entsprechend in die Einheitspreise einzukalkulieren.

Die technische Klärung hat sofort nach Auftragserteilung zu erfolgen.
Alle einzubauenden Materialien und Bauteile sind vor dem Einbau zu bemustern. Der Einbau erfolgt erst nach Zustimmung durch den Auftraggeber. Bemusterungstermine sind mindestens vier Wochen vorher anzukündigen.

Zusätzliche Arbeiten jeder Art finden bei der Endabrechnung nur dann Anerkennung, wenn diese vor Ausführung schriftlich angemeldet, schriftlich vereinbart und von der Bauherrschaft bestätigt sind.

Es wird ausdrücklich darauf hingewiesen, dass Teile der nachfolgend beschriebenen Positionen zeitlich versetzt zur den Hauptleistungen zur Ausführung kommen. Eine mehrmalige, auch zeitversetzte Anfahrt, sowie entsprechend Baustelleneinrichtung ist aus vorgenannten Gründen bei der Kalkulation zu berücksichtigen.

Der Bieter hat die Texte gründlich gelesen und akzeptiert diese Grundlage zur voll funktionsfähigen  Erstellung der Gesamtleistung.

Bei Unstimmigkeiten auf der Baustelle hinsichtlich der örtlichen Situation und der geplanten Ausführung ist umgehend der zuständige Bauleiter zu informieren.

Der AN hat direkt nach Auftragserteilung, spätestens binnen 1 Kalenderwoche, eine Gefährdungsbeurteilung zu erbringen und diese dem Bauherren unaufgefordert in schriftlicher Form zur Verfügung zu stellen.

Der Auftraggeber errichtet ein Bauschild unter Angabe des Projektinhaltes.
Firmeneigene Werbung von Einzelunternehmern auf eigene Kosten ist nicht erwünscht.
Die komplette Projektabwicklung erfolgt elektronisch.
Diese betrifft auch die Planverteilung.
Die Pläne sind vom AN auf eigene Kosten zu vervielfältigen.
Ein Planversand durch den Planer in Papierform wird aus Nachhaltigkeitsgründen nicht erfolgen.

*Hinweis: IV.VORBEMERKUNGEN ZUM LEISTUNGSVERZEICHNIS*
Baustellen-Beschreibung

Bei den nachfolgend aufgeführten Leistungen handelt es sich um die Tiefbauarbeiten für den Neubau des künftigen Hallenbades

1. Herrichtung des Baufeldes
Wir verweisen hier auf den beigefügten Baustelleneinrichtungsplan.

2. Lager/Baustelleneinrichtungsflächen
Lager- und Baustelleneinrichtungsflächen stehen nur begrenzt zur Verfügung. Lager- und Aufenthaltsräume werden vom AG nicht zur Verfügung gestellt und sind vom AN entsprechend den gesetzlichen Vorgaben für alle Leistungen vorzuhalten.

3. Zuwegung
Siehe Baustelleneinrichtungsplan.
Die Zu- und Abfahrt erfolgt über die Yorkstrasse .

Die Verkehrswege für die LKW-Fahrzeuge mit Anhängern und die Beladeflächen sind während der Bauarbeiten für den AG ständig freizuhalten. Eine evtl. unumgänglich notwendige zeitlich begrenzte Sperrung muss fristgerecht mit der zuständigen städt. Behörde abgestimmt und von dieser genehmigt werden. Alle Sicherungsmaßnahmen für den Betrieb der Baustelle sind durch den AN ohne besondere Vergütung durchzuführen.

4. Ver-/Entsorgung der Baustelle
Verkehrswege innerhalb der Baustelle entsprechend des Baustelleneinrichtungsplans. Strom und Wasseranschlüsse werden vom AN gestellt und allen am Bau Beteiligten zugänglich gemacht. Die entsprechenden Hauptanschlüsse sind vom AN eigenverantwortlich in Erfahrung zu bringen.
Hinsichtlich der Entsorgung von Bau- und Abbruchabfällen sind die abfallrechtlichen Bestimmungen der zuständigen Behörden zu beachten.

5. Unterhaltung
Die Baustelle hat in jeder Bauphase ordentlich und aufgeräumt zu erscheinen. Die Reinigung der Straßen und Wege innerhalb und außerhalb des Baugrundstückes von Verschmutzung durch Baufahrzeuge hat entsprechend den Forderungen des AG und der Stadt zu erfolgen. Die Kosten hierfür sind in die Einheitspreise mit einzurechnen.
Während der Winterzeit sind die Verkehrswege innerhalb des Baugeländes  - auch wenn die eigenen Arbeiten ruhen - ohne gesonderte Berechnung und ohne Aufforderung von Schnee und Eis zu räumen und zu streuen. Die Beseitigung von Oberflächenwasser im und an Gebäudeteilen sowie im und am notwendigen Arbeitsbereich, ist Bestandteil der Leistungen und wird nicht gesondert vergütet
Der AN hat die Pflicht zur laufenden Reinigung und nach Beendigung seiner Leistung zur unverzüglichen, vollständigen Räumung der Baustelle. Befolgt er dazu ergehende Aufforderungen nicht, erfolgt ein Zahlungseinbehalt  gem. den Vorbemerkungen des AGs

6. Sanitäre Anlagen
WC-Anlagen werdendurch den AG gestellt.

7. Sicherheits- und Gesundheitskoordination
Die Maßnahme wird durch einen Sicherheits-und Gesundheitskoordinator begleitet. Der Sicherheits- und Gesundheitsplan ( SiGE-Plan) ist zu beachten.

8. Prüfung der Unterlagen / Vorleistung
Die zu erbringenden Leistungen sind möglichst eindeutig und erschöpfend beschrieben. Das entbindet den AN jedoch nicht, sämtliche planerischen Unterlagen sowie die erf. Vorleistungen anderer ANs auf Eignung für die Durchführung der eigenen Arbeiten zu prüfen. Bedenken gegen die Ausführung sind während der Angebotsphase als Bieterfrage über die Vergabeplattform zu stellen.

9.Fachbauleiter / Polier
Der AN ist verpflichtet, für dieses BV einen Fachbauleiter zu benennen. Die Amtssprache ist deutsch, entsprechend ist die Baustellenkommunikation durchzuführen. Der Fachbauleiter hat nach Aufforderung durch die Bauleitung an den Baubesprechungen teilzunehmen. Hierbei getroffene Vereinbarungen bzw. Anordnungen der Bauleitung, insbesondere, wenn sie der Sicherheit oder dem Baufortschritt dienen, sind unverzüglich Folge zu leisten. Alle Ergebnisse von Baubesprechungen werden zu Vertragsbestandteilen, sofern nicht binnen fünf Werktagen schriftlich widersprochen wird.

10. Allgemeines
Der Bieter hat die Texte gründlich gelesen und akzeptiert diese Grundlage zur voll funktionsfähigen Erstellung der Gesamtleistung.

Im Zuge der Ausschreibung besteht die Möglichkeit, die Baustelle zu besichtigen.
Termin zur Ortsbesichtigung sind direkt mit der Vergabestelle abzustimmen

Alle in diesen und allen vor- und nachfolgenden Vorbemerkungen dargestellten Arbeitsbedingungen und Forderungen sind bei der Preisbildung zu berücksichtigen. Im Falle der Auftragserteilung werden diese zu Vertragsbestandteilen.

Die tägliche Kommunikation erfolgt über Mail.

*Hinweis: V. HINWEIS VOR- UND DRITTGEWERKE*
Im Vorfeld zu den hier beschriebenen Arbeiten fanden im Baufeld Leistungen durch Drittgewerke statt, u.a.
- Erdarbeiten
- Rohbauarbeiten und Grundleitungen unter dem Gebäude

Während des gesamten Bauablaufes ist mit weiteren Arbeiten von Drittgewerken zu rechnen, u.a.:
- Rohbauarbeiten
- Installationsarbeiten im Gebäude
- Einbauten durch Versorger

*Hinweis: VI. KALKULATIONSGRUNDLAGEN*
Als Kalkulationsgrundlagen sind dem Leistungsverzeichnis folgende
Unterlagen beigefügt:

- 6-F00-L01.01-f00-601 Lage im Raum o.M.
- 6-F00-L10.01-v00-601 Übersichtsplan, M.1:200
- 6-F00-L30.04-v00-604 Koord. Leitungsplan, M. 1:200
- 5-A00-L03Y-f0-Baustelleneinrichtung, M. 1:500

- G20063-FOA-A11-AUS-220517-BG-
  Baugrundgutachten-Ergänzung
- G20063-FOA-A11-AUS-231122-BG-
  Baugrundgutachten-Ergänzung ErsatzbaustoffV

*Hinweis: VII. HINWEISE SICHERHEITSMASSNAHMEN*
Vor Beginn der Arbeiten auf der Baustelle ist durch jede Firma die
Gefährdungsbeurteilung für die durch ihre Mitarbeiter auszuführenden
Arbeiten und der Nachweis der Arbeitssicherheitsunterweisung der
Mitarbeiter, auf der Basis dieser Gefährdungsbeurteilung, vorzulegen (an
Bauleitung und SiGeKo) per Mail.

Alle Mitarbeiter sind zum Tragen der für ihre Tätigkeit erforderlichen
persönlichen Schutzausrüstung verpflichtet.
Zur persönlichen Schutzausrüstung gehören:

- Sicherheitsschuhe
- Warnweste
- Schutzhelm
- der Arbeit angepasste Arbeitskleidung und -handschuhe
- arbeitsspezifisch: Schutzbrille, Gehörschutz, Atemschutz

Bei Schleif- und Trennschleifarbeiten sind geeignete Schutzbrillen sowie
bei Arbeiten die Lärm >80 db erzeugen, Gehörschutz zu verwenden.

Bei Arbeiten mit offener Flamme oder Funkenflug sind geeignete
Löschmittel bereit zu halten (Feuerlöscher, Brandschutzdecke, Sand,
Wasser).

Bei Arbeiten im Kran- oder Baggerbereich sowie auf Arbeitsgerüsten sind
grundsätzlich Schutzhelme zu tragen.

Baustrom
Strom für jegliche Art von Bautätigkeit darf nur aus regelmäßig
geprüften Speisepunkten (Baustromverteiler) entnommen werden.
Die Baustromverteiler sind bei der Aufstellung einer Sachkundigenprüfung
und monatlich einer sachkundigen FI-Schalterprüfung zu unterziehen.
Die Prüfungen sind im Gerät tabellarisch oder durch Plaketten zu
dokumentieren.

Nachunternehmer
Nachunternehmer sind durch die Auftragnehmer vor Aufnahme der Arbeiten
anzumelden und sind vom Auftragnehmer einzuweisen.

*Hinweis: VIII. ZUSÄTZLICHE VERTRAGSBEDINGUNGEN*
0.1  Allgemeine Vorbemerkungen

Im Folgenden wird der Auftraggeber mit AG und der Auftragnehmer mit AN abgekürzt.

Bei Widersprüchen zwischen Leistungsverzeichnis und Zeichnungen
geht das Leistungsverzeichnis vor.

Der  AN  hat  alle,  zur  Ausfertigung  erforderlichen Materialien  den  fachüblichen  Gütevorschriften entsprechend  zu  liefern, soweit sie nicht beigestellt oder  in  der  Leistungsbeschreibung genauer beschrieben werden.

Die mit den Arbeiten beauftragten AN haben Führungskräfte einzusetzen, die der
deutschen Sprache in Wort und Schrift mächtig sind.
Alle eingesetzten Arbeitskräfte müssen von ihrer Ausbildung her in der Lage sein, die
beauftragten Arbeiten fachgerecht unter Beachtung der einschlägigen Vorschriften und ichtlinien auszuführen.

Der AN ist verpflichtet alle für die Bauausführung einschlägigen Rechtsvorschriften und
Richtlinien, sowie die einschlägigen Normen und behördlichen Auflagen in ihrer jeweils
gültigen Fassung einzuhalten und zu beachten.

Die Allgemeinen Technischen Vorschriften für Bauleistungen (VOB, Teil C, Abschnitt 1, 2
und 3) sowie etwaige Zusätzliche Technische Vorschriften  sind in der am Tage der
Angebotsabgabe vorliegenden neuesten Fassung anzuwenden, soweit im Vertrag nichts
anderes vereinbart ist.

Der  AN  hat  eine  unverzügliche  Informationspflicht  gegenüber  dem  AG.  Diese  gilt
insbesondere bei:
-  Terminverschiebungen
-  Abweichungen von den Vorgaben der jeweiligen Bauaufträge
-  Beschädigungen des Kabelnetzes oder anderer Ver- und Entsorgungsanlagen
-  Arbeitsunfälle oder sonstige Unfälle mit Personenschäden

Bei Zuwiderhandlung werden dem AN sämtliche aus der schuldhaften Verzögerung resultierenden Schäden und Folgeschäden kostenpflichtig in Rechnung gestellt werden.

0.2  Leistungsumfang

Zu den vertraglichen Leistungen, die durch die vereinbarten Preise abgegolten werden, gehören, soweit im Leistungsverzeichnis nicht anders vereinbart, insbesondere:
a)  Die Baustelleneinrichtung sowie das Beschaffen,
  Mieten und Anlegen notwendiger weiterer Arbeitsplätze, Lagerplätze und Zufahrtswege über die vom AG
  zur Verfügung gestellten hinaus,
b)  die Verkehrssicherung,
c)  das Heranbringen von Wasser, Gas und Strom zur
  Baustelle bzw. zur Verwendungsstelle,
d)  Das Liefern, Anfahren, Abfahren und Lagern der
  Bau-, Bauhilfs-, Betriebsstoffen und Bauteilen
e)  das Abladen, Befördern, Stapeln und Zwischenlagern
  der vom Auftraggeber beigestellten Stoffe und
  Bauteile auf der Baustelle bzw. an den in der
  Leistungsbeschreibung angegebenen Stellen sowie
  deren etwaig notwendige Rückbeförderung,
f)  die Beseitigung von Tageswasser
g)  die Lieferung und Verarbeitung von Halterungen,
  Befestigungsmaterialien und Dichtungen
h)  das Vorhalten von Baumaschinen, Gerüsten, Geräten,
  Schalungen u.s.w.
i)  die Beseitigung von Schnee und Eis im Bereich der
  Baustelle und ihren Nebenanlagen,
j)  die nach den Allgemeinen Technischen Vorschriften
  (VOB Teil C) und den übrigen Vertragsbestandteilen
  vorgeschriebenen Güte- und Gebrauchsprüfungen von
  Stoffen und Bauteilen,
k)  die Erfüllung von Auflagen und Verpflichtungen
  gegenüber Dritten bei der Benutzung öffentlicher und
  privater Wege, Grundstücke und Anlagen für den
  Baubetrieb und bei der Veränderung von Anlagen für
  Zwecke des Baubetriebs sowie die Regelung von
  Schäden, welche Dritte durch den Baubetrieb des AN
  entstanden sind,
l)  Aufwendungen infolge von Erschwernissen durch
  vorhandene Ver- und Entsorgungseinrichtungen,
m)  Aufwendungen für erforderliche, sich auf die
  angrenzenden Bauten beziehende Beweissicherung,
n)  der Abschluss erforderlicher Versicherungen,
o)  die Wiederherstellung des alten Zustandes der für
  die Baustelleneinrichtung in Anspruch genommenen
  Flächen.

0.3  Vertragspreise

Die Angebotspreise sind Festpreise, d.h. sämtliche Nebenleistungen sind mit den
Angebotspreisen abgegolten. Preisvorbehalte bedürfen einer gesonderten Vereinbarung.
Der Einheitspreis ist der vertragliche Preis, auch wenn im Angebot der Gesamtbetrag einer
Position nicht aus dem Produkt aus Einheitspreis und Mengenansatz entspricht.

Sämtliche Lohn- und Gehaltsnebenkosten sowie Zuschläge für Auslösung, Fahr- und
Wegegelder, Überstunden, Sonn- und Feiertagsstunden gelten als mit den Vertragspreisen
abgegolten.

0.3.1  Nachtragangebote

Sind nach § 2, Nr. 3, 5, 6, 7 oder 8 Abs. 2 VOB/B Preise zu vereinbaren, hat der AN auf
Verlangen seine Preisermittlung für diese Preise und für die vertraglichen Leistungen
vorzulegen sowie die erforderlichen Auskünfte zu erteilen. Dies gilt auch für die
Nachunternehmer.

0.3.2  Mehrkosten

Der AN hat während der Bauausführung die Einhaltung der Mengensätze ständig zu
überprüfen.
Ist für den AN erkennbar, dass durch eine 10 v.H. hinausgehende Überschreitung des
Mengenansatzes  Mehrkosten  entstehen,  die  ausnahmsweise  zu  einer  Erhöhung  der
Einheitspreise  führen können, hat er dies dem AG unverzüglich schriftlich mitzuteilen.
Unterlässt er schuldhaft diese Mitteilung, hat er den dem AG daraus entstehenden Schaden
zu ersetzen.

Bei Stundenlohnarbeitengelten die vereinbarten Verrechnungssätze unabhängig von der
Anzahl der geleisteten Stunden.

0.4 Ausführung der Leistung

Feststelllungen auf der Baustelle über den Zustand von Teilen der Leistung, ihre
Vertragsmäßigkeit sowie Art und Umfang der Leistung werden verlangt, soweit diese Teile
der Leistung durch die weitere Bauausführung der Prüfung und Feststellung entzogen
werden. Diese sind gemeinsam vorzunehmen. Der AN hat sie rechtzeitig zu  beantragen.

0.5 Abrechnung

Zu  den für die Abrechnung notwendigen Feststellungen auf der Baustelle siehe Nr. 0.5.

Aus Abrechnungszeichnungen oder anderen Aufmaßunterlagen müssen alle Maße, die
zur Prüfung einer Rechnung nötig sind, unmittelbar zu ersehen sein.
Die Abrechnungszeichnungen sind in Papierform und in digitaler Form im Format pdf und
dwg/dxf zur Verfügung zu stellen.

Die Originale der Aufmaßblätter, Wiegescheine und ähnliche Abrechnungsbelege erhält
der AG, die Durchschriften der AN.
Bei Aufmaß und Abrechnung sind Längen und Flächen mit zwei Stellen nach dem Komma,
Rauminhalte und Gewichte sind mit drei Stellen nach dem Komma zu runden.

Bei Stundenlohnarbeiten hat der AN die Stundenlohnarbeiten über die arbeitstäglichen
Stundenlohnzettel in zweifacher Ausfertigung mind. wöchentlich einzureichen. Die Originale
der Stundenlohnzettel behält der AG, die vom AG bescheinigten Durchschriften der AN.

0.6 Rechnungen

Rechnungen sind ihrem Zweck nach als Abschlags-, Teilschluss- oder Schlussrechnungen
zu bezeichnen. Die Abschlags- und Teilschlussrechnungen sind fortlaufend zu
nummerieren.

In jeder Rechnung sind die Teilleistungen in der Reihenfolge, mit Ordnungszahlen
(Positionen) und Bezeichnung - Kurztext - wie im Leistungsverzeichnis aufzuführen.
Die Trennung der Bereiche ist sowohl für die Rechnungsstellung als auch für die
Aufmaßunterlagen zwingend beizubehalten, da die Leistungen seitens des AG über
verschiedenen Haushaltsstellen zugeordnet sind.

Die Rechnungen sind mit den Vertragspreisen ohne Umsatzsteuer (Nettopreise)
aufzustellen. Die Preisnachlässe, vertragliche Abzüge, Skonto und der
Umsatzsteuerbetrag sind am Schluss der Rechnung einzusetzen.

0.7  Bautermine und Fristen

Auf Anforderung des AG hat der AN einen verbindlichen detallierten Bauzeitenplan (mit
Bezug auf Bauteil- und Raumbereiche und deren Arbeitsschritten) der eigenen Leistungen
vorzulegen, der die genannten Termine berücksichtigt.

Der AN ist verpflichtet, die ihm übertragenen Arbeiten unter Einhaltung der gestellten
Fristen zu beginnen und zügig zu beenden.

Auf Anforderung des AG müssen auch Arbeiten außerhalb der normalen, mit dem AG
abgestimmten Arbeitszeit, auch an Sonn- und Feiertagen, vorgenommen werden.

Überstunden, die vom AN aus betrieblichen Gründen veranlasst werden, sind mit dem AG
abzusprechen. Sie werden jedoch nicht gesondert vergütet.

Unaufschiebbare Arbeiten müssen auf Anforderung des AG auch bei widrigen
Wetterbedingungen ausgeführt werden. Mehrkosten infolge Witterungs-, oder anderer
Einflüsse, werden in Absprache mit  der  AG-Bauleitung  entweder  nach  Aufwand  oder
durch  Heranziehung  passender  Abrechnungspositionen vergütet.

0.8  Nachunternehmer

Der AN darf Leistungen nur an Nachunternehmer Übertragen, die fachkundig,
leistungsfähig und zuverlässig sind. Dazu gehört auch, dass Sie Ihren gesetzlichen
Verpflichtungen von Steuern und Sozialabgaben nachgekommen sind und die
gewerblichen Voraussetzungen erfüllen.

Der Einsatz von Nachunternehmern ist dem AG schriftlich anzuzeigen. Im Einzelnen sind
die Art und der Umfang der zur Übertragung beabsichtigten Leistung, sowie Name, und
Anschrift, Berufsgenossenschaft (ein- schließlich Mitgliednummer) und Nachweise über die
erforderlichen Qualifikationen und Referenzen des Nachunternehmers sind beizulegen. Mit
den Arbeiten darf erst begonnen werden, wenn die schriftliche Freigabe des AG vorliegt.

Der AN darf dem Nachunternehmer keine ungünstigeren Bedingungen - insbesondere
hinsichtlich der Zahlungsweise und Sicherheitsleistungen - auferlegen, als zwischen ihm
und dem AG vereinbart sind.

Der  AN  hat  sicherzustellen,  dass  der  Nachunternehmer  die  ihm  übertragenen
Leistungen  nicht weitervergibt, es sei denn, der AG stimmt dem schriftlich zu.

0.9  Haftung der Vertragsparteien

Der AN haftet für alle durch ihn oder seinen Erfüllungsgehilfen verursachten Schäden. Dies
gilt sowohl hinsichtlich unmittelbarer und mittelbarer Schäden, als auch Folgeschäden. Sind
mehrere AN an einer Leistung beteiligt, so hat in Zweifelsfällen jeder von ihnen
nachzuweisen, dass er den Schaden nicht zu vertreten hat.
Der AG ist von Ansprüchen Dritter freizuhalten!

Ansprüche Dritter wegen eines in Zusammenhang mit der Leistung entstandenen
Schadens sind dem AG unverzüglich schriftlich mitzuteilen.

0.10  Ausführungsunterlagen

Der AN ist verpflichtet, täglich einen Baustellentagesbericht, der detailliert die
durchgeführten Arbeiten beschreibt, zu führen und diesen wöchentlich dem AG zu
übergeben.

Vom AN angefertigte Unterlagen sind zur Genehmigung einzureichen. Für die richtige
Anwendung der zur Verfügung gestellten Unterlagen ist der AN verantwortlich. Der AN hat
die gestellten Pläne und Unterlagen auf ihre Richtigkeit und Vollständigkeit zu überprüfen.

Benötigt der AN Ausführungsunterlagen vom AG, hat der AN - entsprechend dem
Baufortschritt - dem AG den Zeitpunkt, zu dem er die nach dem Vertrag vom AG zu
liefernden Unterlagen benötigt, möglichst frühzeitig anzugeben, damit die Übergabe durch
den AG rechtzeitig erfolgen kann. Unterlässt er schuldhaft diese Mitteilung, hat er den dem
AG daraus resultierenden Schaden zu ersetzen.

Die Ausführungsunterlagen werden über eine Projektplattform zur Verfügung gestellt.

Soweit der AG die für die Bauausführung notwendigen Unterlagen verspätet liefert, können
Ansprüche  hieraus  nur  anerkannt  werden,  wenn  die  Unterlagen  beim  AG  durch  den
AN  schriftlich angefordert worden sind.

0.11  Veröffentlichungen

Veröffentlichungen über das Bauwerk bzw. die Bauleistung und die Bauausführung durch
den AN selbst oder durch Dritte auf Veranlassung des AN sind nur im Einvernehmen mit
dem AG zulässig. Das  gilt  auch  für  Zeichnungen,  Berechnungen  und  sonstige
Unterlagen,  für Lichtbildaufnahmen sowie die Veröffentlichung von Informationen, die nur
für einen beschränkten Kreis von Personen bestimmt sind.

0.12  Anliegerinformationen

Der AN hat nach Abstimmung mit dem AG sicherzustellen, dass die Anlieger im Bereich
der Baumaßnahme vor Beginn der Arbeiten von den zu erwartenden Behinderungen
unterrichtet werden.

0.13  Bauleitung

Die sach- und fachgerechte Ausführung der Leistungen sowie die Termineinhaltung wird
von der AG-Bauleitung überwacht.

Der vom AN beauftragte Bauleiter und ggf. sein Vertreter sind dem AG bekannt zu geben.

Auf der Baustelle muss ständig ein Vertreter des AN anwesend sein, der für die
fachgerechte Ausführung der Arbeiten verantwortlich ist und die Berechtigung hat, Aufträge
von der AG-Bauleitung entgegenzunehmen und auszuführen. Der Bauleiter oder sein
Vertreter muss ständig - also auch Außerhalb der Arbeitszeit- telefonisch zu erreichen sein.

0.14 Baustelleneinrichtung und -sicherung (inkl. erforderlicher Verkehrslenkungsmaßnahmen)

Die Baustelleneinrichtung ist eine Nebenleistung und wird nicht gesondert vergütet.
Die Kosten sind in die Einheitspreise einzukalulieren.

Die Baustelleneinrichtung und -sicherung beinhaltet:
-  Das An- und Abfahren, Einrichten, Vorhalten, Auf- und Abbauen der für die jeweiligen
  Bauarbeiten erforderlichen Geräte, Maschinen, Materialien und Werkzeuge.
-  Die erforderlichen Personalunterkünfte und Materiallager, wie z.B. Bauwagen,
  Sanitärcontainer usw.
-  Das Umsetzen der oben genannten Einrichtungen während der Bauzeit innerhalb der
  Baustelle.
-  Absperrung, Beleuchtung und Beschilderung der Baustelle für die Dauer der Bauzeit
  nach Vorschriften der StVO sowie Absprache mit der AG-Bauleitung, Polizei und des
  Ordnungsamtes der Stadt.
-  Beschaffen von Wasser und Strom sowie deren Verteilung.
-  Beschaffung der Flächen für die Baustelleneinrichtung incl. der Einholungen von
  Genehmigungen durch AG, sowie der Polizei und den Ämtern der Stadt.

Der  AN  hat  die  Baustelle  entsprechend  der  verkehrsrechtlichen  Anordnung  für
Sicherungsmaßnahmen an Arbeitsstellen in öffentlichen Verkehrsflächen gemäß RSA und
polizeilicher bzw. ordnungsamtlicher Anordnung zu gewährleisten und haftet für sich und
seine Beauftragten bei Unfällen oder Sachbeschädigungen. Zu den Sicherungspflichten
des AN gehört auch die Beseitigung von Schnee und Eis im Bereich der Baustelle und ihrer
Nebenanlagen.

Vor der Durchführung von Straßenquerungen hat der AN dem Ordnungsamt einen
Verkehrszeichenplan vorzulegen, und mit dem AG sowie den zuständigen Behörden die
Arbeitsabläufe, Absperrmaßnahmen sowie Verkehrsführungen abzustimmen und zu
koordinieren.

Die  Kosten  der  Baustellensicherungen /  erforderlicher  Verkehrslenkungsmaßnahmen
gemäß RSA (Richtlinien für die Sicherung von Arbeitsstellen an Straßen in der neuesten
Fassung) sind in die Einheitspreise einzurechnen.

Das  Aufbauen  und  Betreiben  einer  Lichtsignalanlage,  sowie  das  Einrichten  und
Vorhalten  einer Umleitung und erforderliche gelbe Fahrbahnmarkierungen werden
gesondert vergütet.

0.15  Oberflächenbegehung

Vor Beginn der Aufgrabungen ist eine Oberflächenbegehung zur Beweissicherung unter
Hinzuziehung des AG, des Straßenbaulastträgers, sowie anderer Eigentümer vorzunehmen
und zu protokollieren.
Das Beweissicherungsprotokoll (incl. evtl. Fotos) ist vom AN zu erstellen, und von allen
Beteiligten auf Vollständigkeit und Richtigkeit zu unterschreiben.

0.16 Kampfmittel

Im Vorfeld wurden die Bauflächen mittels Luftbildauswertung auf Kampfmittelverdacht geprüft. Die untersuchten Luftilder leiferten keinen Hinweis auf eine erhöhte potentielle Belastung des Untersuchungsgebiets durch Kampfmittel. Die Bauarbeiten wurden ohne weitere Auflagen freigegeben.

0.17 Schutz- und Sicherungsmaßnahmen für Gebäude und sonstige Anlagen und Einrichtungen

Erkennt der AN vor Beginn oder während der Ausführung der Arbeiten, dass
Sicherungsmaßnahmen an Mauern und Fundamenten erforderlich sind, ist die AG-
Bauleitung umgehend zu benachrichtigen.

Erforderliche  Sicherungsarbeiten  sind  gemeinsam  mit  der  AG-Bauleitung  und  ggf.
unter Hinzuziehung  eines  vom  beauftragten  Sachverständigen,  entsprechend  den
örtlichen Verhältnissen festzulegen (DIN 4123).

Änderungen an Beschilderungs- oder Beleuchtungsanlagen dürfen nur nach Weisung der
zuständigen Behörde (z.B. Straßenverkehrsbehörde, Wegebaulastträger) vorgenommen
werden.

Grenz-  und  Vermessungsmarken  genießen  gesetzlichen  Schutz.  Sie  dürfen  nur  von
den  zuständigen Vermessungsstellen gesetzt oder entfernt werden.

Werden  beim  Ausheben  der  Gräben  oder  Baugruben  Gegenstände  von  Altertums-,
Kunst- oder wissenschaftlichem Wert entdeckt, gilt VOB/B § 4, Nr.9.

Für Baubehelfe, wie Gerüste, Aussteifungen, Abfangungen und dgl., für die ein statischer
Nachweis erforderlich ist, hat der AN vor der Ausführung den mit der Baustatik
abgestimmten und geprüften Standsicherheits- nachweis zu liefern.

Der  AN ist verpflichtet, dem AG Arbeitsunfälle unverzüglich schriftlich mitzuteilen.

Schweiß-, Schneid-, Löt-, Aufbau- und Trennschleifarbeiten dürfen vom AN nur ausgeführt
werden, wenn diesem ein Erlaubnisschein für feuergefährliche Arbeiten entsprechend der
Unfallverhütungsvorschriften vom AG vorliegt.

Arbeitsstoffe, die Gefahrstoffe gemäß § 3 Gefahrstoff- verordnung darstellen, dürfen nur
nach Vorlage des EG-Sicherheitsdatenblattes eingesetzt werden. Die Datenblätter müssen
vollständig und nicht älter als ein Jahr sein. Für jeden Gefahrstoff muss der AN dem AG vor
Beginn der Arbeiten oder der Lieferung eine allgemeine Betriebsanweisung gemäß § 20
Gefahrstoffverordnung vorgelegt werden.

0.18 Lieferung von Materialien und Baustoffen

Der AN hat alle Baustoffe, die zur Ausführung der Arbeiten erforderlich sind, frei Baustelle
zu liefern.

Die vom AN zu liefernden Baustoffe müssen den einschlägigen Vorschriften bzw. den
Vorgaben des AG entsprechen. Der AG behält sich Stichprobenprüfungen der gelieferten
Baustoffe vor.

Alle nach Einbau sichtbaren Baustoffe sind vor Einbau durch den AN zu bemustern und freigeben zu lassen. Nicht sichtbare Baustoffe sind nach Vorgabe zu bemustern.

0.19 Abfallentsorgung

siehe Formblatt EHB 241

0.20 Arbeiten mit asbesthaltigen Baustoffen

Im Zuge der Arbeiten in z. B. Wasser- und Fernwärmeleitungen können asbesthaltige
Baustoffe, z.B. Asbestzementformstücke und -platten, angetroffen werden.

Sollten Arbeiten an diesen Baustoffen erforderlich werden, sind die notwendigen
Schutzvorkehrungen nach TRGS 519 zu treffen.

Der Auftragnehmer hat vertraglich zu versichern, dass die nach der TRGS 519 erforderliche
Sachkunde  vorliegt  und  dass  er  für  die  Arbeiten  mit  Asbest  von  der  Behörde
zugelassen  ist.  Eine schriftliche Bestätigung ist dem Auftraggeber auszuhändigen.

0.21 Nachträge

Bei zusätzlichen Leitungen kann der AN für die betroffene Baustelle bzw. den Bauabschnitt
einen Nachtrag einreichen. Der Nachtrag muss in der Regel vor Baubeginn schriftlich beim
Auftraggeber gestellt werden. Sollten Erschwernisse erst während der Bauphase erkennbar
werden, hat der AN den AG-Vertreter auf die außerordentlichen Erschwernisse, welche
zum Nachtrag führen, unverzüglich aufmerksam zu machen, solange diese Erschwernisse
auf der Baustelle sichtbar bzw. noch überprüfbar sind.

Bei Nichteinhaltung dieser Vorgehensweise können Nachträge nicht geltend gemacht
werden.

0.22 Abnahme

Der AN hat unmittelbar nach Fertigstellung der Baumaßnahme mit dem AG einen
Abnahmetermin zu vereinbaren.

Der AN hat bei der Abnahme mitzuwirken und die erforderlichen Arbeitskräfte und
Messgeräte zu stellen.

0.23  Qualitätssicherung

Der  AG  behält  sich  vor,  die  Qualität  der  abgeforderten  Leistungen  stichprobenartig
(z.B.  durch Probeaufgrabungen) zu überprüfen.

Werden grobe Mängel bei der Ausführung der Leistungen erkannt, so kann der AG das
betroffene Unternehmen bei weiteren Bauvorhaben von der Vergabe ausschließen, ohne
dass dem AN ein Anspruch auf Ausgleichsleistungen entsteht.

0.24  Sonstige Pflichten des AN

Nach Beendigung der Arbeiten oder bei Arbeitsunterbrechungen ist die Baustelle in
aufgeräumtem, sauberem und verkehrssicherem Zustand zu verlassen. Dazu zählt auch
die Räumung und Wiederherstellung des alten Zustandes der für die
Baustelleneinrichtung in Anspruch genommenen Flächen.

Der AN hat dafür zu sorgen, dass weder die Bau- oder Arbeitsstelle noch benachbarte
Grundstücke  und  Verkehrswege  durch  seine  Tätigkeit  Gefährdungen,  Beschädigungen
und  dergleichen ausgesetzt sind.

Bei Zuwiderhandlung hat der AG das Recht, die Räumung, Säuberung und
Widerherstellung der Flächen auf Kosten des AN von einem Dritten durchführen zu lassen.

Kosten für die Wiederherstellung öffentlichen oder privaten Grundes, außerhalb des mit der
AG-Bauleitung abgestimmten Arbeitsbereiches, gehen zu Lasten des AN (z.B.
Beschädigungen durch den Einsatz von Fahrzeugen und Geräten).

Der AN ist für die sichere und funktionstüchtige Ausführung und Beschaffenheit seiner
Vorrichtungen, Arbeitsgeräte und sonstigen Hilfsmittel verantwortlich.
Vor Aufnahme der Arbeiten hat sich der AN über die Lage von Leitungen und Kabeln, auch
anderer Leitungsunternehmen, in geeigneter Form (z. B. Probeaufgrabungen,
Leitungspläne) zu informieren.

0.25  Vorschriften und Normen

Der AN ist verpflichtet alle für die Bauausführung einschlägigen Rechtsvorschriften und
Richtlinien, sowie die einschlägigen Normen und behördlichen Auflagen in ihrer jeweils
gültigen Fassung einzuhalten und zu beachten. Hierzu gehören auch die Richtlinien
anderer Leitungsunternehmen.

So weit nicht anders genannt, gelten die "Allgemeine Technische Vertragsbedingungen für
Bauleistungen" VOB, Teil C, Abschnitt 1, 2 und 3 der dort aufgeführten DIN-Normen und
die VOB,  Teil B.

Zusätzlich sind zu beachten (Liste unvollständig):

-  DIN-Normen:
  DIN 1072
  DIN 4123
  DIN 4124
  DIN 18320
  DIN 18920
-  DVGW Regelwerk
-  Unfallverhütungsvorschriften:
  UVV BGV Al + BGV A2
  Tiefbau-BG
-  Veröffentlichungen des Bundesministeriums für
  Verkehr und der FGSV:
  ZtV-SA
  ZTVA-StB
  ZTVE-StB
  ZTVT-StB
  RAS-LP 4
-  Sonstige: Richtlinien anderer Leitungsunternehmen

---  Ende  ---

*Hinweis: IX. BAUBEGINN, VORLAUFZEITEN, ARBEITSUNTERBRRECHUNGEN*
Ausführungsfristen: s. Besondere Vertragsbedingungen.

Das Einrichten der Baustelle ist nach Absprache mit der Bauüberwachung im Vorfeld möglich.

Die Bestellung der Materialien, insbesondere der Leistungen Tiefbau (Schächte, Rohrleitungen, Einbauteile) ist mit ausreichend Vorlauf im Vorfeld erforderlich, um die Materialien mit Ausführungsbeginn auf der Baustelle bereitstellen zu können.
Verzögerungen durch verspätete Materiallieferungen seitens des AN sind zwingend auszuschließen.

Wichtiger Hinweis:
Es sind Arbeitsunterbrechnungen z.B. durch mangelnde Baufreiheit aufgrund fehlender / parallel auszuführender Leistungen von Drittgewerken oder durch erforderliche Leistungen externer Gutacher möglich.
Hierfür sind für als Kalkulationsansatz zwei Bauunterbrechungen mit einer Dauer von bis zu 3 Wochen zu berücksichtigen.

Die Unterbrechung ist in der Kalkulation zu berücksichtigen und berechtigen nicht zu Nachforderungen.

### Bereich 1 Vorarbeiten

#### Titel 1.1 Baustelleneinrichtung

*Hinweis: Bestandsaufnahme / Beschädigungen*
Bestandsaufnahme:

Zu Beginn der Ausführung der Leistungen hat der AN
den Zustand der angrenzenden Bauwerke durch Fotos zu dokumentieren.
Hierbei handelt es sich um eine Dokumentation zur Beweissicherung. Dieses ist als Nebenleistung nicht gesondert abzurechnen.
Die angrenzenden Gebäude und Verkehrsflächen sind
durch geeignete Maßnahmen zu schützen, zu sichern
und schadensfrei zu erhalten.

Beschädigungen:

Evtl. verursachte Beschädigungen und Veränderungen
des Ursprungszustandes der vorhandenen Fahrbahnen
und Einbauten durch den Auftragnehmer sind unverzüglich
vom Auftragnehmer zu beseitigen, der Ursprungszustand ist wieder herzustellen.

**1.1.10 Bauzaun Stahlrohr Gitter H 2m liefern, herstellen und vorhalten**
Bauzaun auf unbefestigtem und/oder befestigtem Untergrund teilweise im Gefälle höhengerecht
einbauen, vorhalten und nach Beendigung der Baumaßnahme wieder abbauen und abtransportieren.
Nur auf Anordnung der örtlichen Bauüberwachung.
Art des Zaunes: Metallgitterzaun
Höhe des Zaunes:  mind. 2,0 m
Ortsfeste Sicherung des Zaunes durch den Einbau von 0,5
m tiefen Erdanker aus Stahl und Verklammerung der
einzelnen Zaunelemente mittels Stahllaschen
untereinander;
Einschl. erforderl. Höhenanpassungen.

Standzeit des Zaunes: ca. 5 Monate
Menge: 120,000 m
Kostengruppen nach DIN 276 - 2018-12: 591

**1.1.20 Bauzaun Stahlrohr Gitter H 2m umsetzen**
Bauzaun der Vorposition umsetzen, höhengerecht aufstellen,  nach besonderer Anordnung des AG.
Menge: 250,000 m
Kostengruppen nach DIN 276 - 2018-12: 591

**1.1.30 Drehflügeltor im Bauzaun, abschließbar, B = 6,50 m**
Tor im Bauzaun als 2-flügeliges, freitragendes
Drehfllügeltor aus Stahlrohrrahmen mit einer Ausfachung
aus Stahlgitterelementen abschließbar,
einbauen, vorhalten und nach Beendigung der Baumaßnahme wieder abbauen und abtransportieren.
Sicherung der Torflügel mit drei Auflaufschuhen aus Stahl
in einem Betonfundament C12/15 und jeweils einem
Arretierbügel (Feststeller).
Bodenabstand der Torflügel: 10 bis 15 cm,
Höhe des Tores über GOK: mind. 2,10 m,
lichte Breite der Toröffnung: mind. 6,50 m,
Anzahl der Schlüssel: mind. 5 Stk.
Standzeit des Tores: ca. 5 Monate
Einschl. aller Erd- und Betonarbeiten.
Menge: 1,000 St
Kostengruppen nach DIN 276 - 2018-12: 591

**1.1.40 Verkehrssicherung / Sperren aus Bauzaun Kunststoff (H 1,30 m)**
Bauzaun auf unbefestigtem oder befestigten Untergrund höhengerecht einbauen, vorhalten und nach Beendigung der Baumaßnahme wieder abbauen und abtransportieren.
Nur auf Anordnung der örtlichen Bauüberwachung.
Art des Zaunes: Kunststoffzaunelemente rot / weiß
Höhe des Zaunes:  ca. 1,30 m
Ortsfeste Sicherung des Zaunes durch den Einbau
von Stahlklammern zur Verbindung der
einzelnen Zaunelemente untereinander;
Einschl. erforderl. Höhenanpassungen.

Standzeit des Zaunes: ca. 5 Monate
Menge: 50,000 m
Kostengruppen nach DIN 276 - 2018-12: 591
Kostengruppen nach DIN 276-1 2008: 523

**1.1.50 Bauzaun Kunststoff (H 1,30 m) umsetzen**
Bauzaun der Vorposition umsetzen, höhengerecht
aufstellen,  nach Arbeitsfortschritt ohne Anordnung des AG.
Menge: 50,000 m
Kostengruppen nach DIN 276 - 2018-12: 591
Kostengruppen nach DIN 276-1 2008: 591

**1.1.60 Beleuchtungseinrichtung für Bauzaun liefern und vorhalten**
Beleuchtungseinrichtung als in den Nachtstunden blinkende Warnleuchten zur Montage an Bauzaun liefern, montieren, vorhalten incl. wöchentliche Funktionskontrolle
nach Abschluss der Maßnahme wieder abbauen
Menge: 10,000 St
Kostengruppen nach DIN 276 - 2018-12: 591

**1.1.70 Beschilderung herstellen**
Beschilderung 'Baustelle', 'Durchfahrt verboten' o.ä. nach STVO liefern, vorhalten, nach Abschluss der Maßnahme wieder abbauen

Standzeit der Beschilderung: ca. 2 Monate
Menge: 5,000 St
Kostengruppen nach DIN 276 - 2018-12: 591
Kostengruppen nach DIN 276-1 2008: 523

**1.1.80 Beschilderung umsetzen**
Beschilderung  der Vorposition umsetzen, höhengerecht
aufstellen, nach Arbeitsfortschritt ohne besondere Anordnung des AG.
Menge: 5,000 St
Kostengruppen nach DIN 276 - 2018-12: 591
Kostengruppen nach DIN 276-1 2008: 591

**1.1.90 Stahlplatten zur Überfahrung**
Stahlplatten zur Überfahrung von Gräben/Baugruben prov.
verlegen, vorhalten und nach Abschluss der Arbeiten wieder rückbauen.

Abmessungen: ca. 2,00 x 1,50 m, Dicke mind. 20 mm.
Menge: 10,000 m2
Kostengruppen nach DIN 276 - 2018-12: 591

**1.1.100 Behelfsbrücke Fußgänger liefern und vorhalten**
Behelfsbrücke für Fußgänger mit beidseitiger Absturzsicherung nach Wahl des AN liefern, vorhalten und nach Beendigung der Bauzeit wieder rückbauen.

Länge ca. 3,0 m
Breite ca. 1,0 m
Menge: 2,000 St
Kostengruppen nach DIN 276 - 2018-12: 591

**1.1.110 Suchgraben herstellen Tiefe bis 1,25 m senkrecht**
Boden für Suchgraben ausheben, zur Wiederverwendung
seitlich lagern und nach Beendigung der Suche wieder
einbauen und verdichten, DPr 0,95.
Vorschriften der Versorgungsunternehmen beachten.
Bodenklassen 3 bis 4.
Grabentiefe bis 1,25 m.

Abgerechnet wird mit senkrechten Wänden.
Menge: 35,000 m3
Kostengruppen nach DIN 276 - 2018-12: 591

**1.1.120 Kabel freilegen, sichern und verlegen**
Kabel innerhalb der Baugrube freilegen, sichern und
beim Verfüllen der Rohrgräben wieder ordnungsgemäß
verlegen, einschl. Zulieferung fehlenden Unterbettungs-
und Abdeckmaterials. Bei rechtwinkeligen oder annähernd rechtwinkeligen Kreuzungen wird nur die Länge innerhalb eines Rohrgrabens mit der festgelegten Rohrgrabenbreite abgerechnet. Liegen mehrere Kabel gebündelt zusammen, so wird nur ein Kabel abgerechnet, sämtliche Erschwernisse wie Handschachtung und dergl. sind in den Einheitspreis einzurechnen und werden nur mit dieser Position abgegolten. Ein Kabelwarnband ist einzubauen und wird zusätzlich vergolten.
Menge: 50,000 m
Kostengruppen nach DIN 276 - 2018-12: 595

**1.1.130 Kabelwarnband liefern und einbauen**
Kabelwarnband liefern und 25 cm über dem Kabel bzw.
Rohre auf dem Füllsand der Vorposition verlegen
Menge: 80,000 m
Kostengruppen nach DIN 276 - 2018-12: 595

**1.1.140 Kanäle und Druckrohrleitungen freilegen und sichern**
Im Rohrgraben vorgefundene Kanäle und Druckrohrleitungen fachgerecht freilegen, sichern und nach
erfolgter Rohrverlegung den alten Zustand wieder herstellen, einschl. Zulieferung fehlenden Materials. Bei
rechtwinkeligen Kreuzungen wird nur die Länge innerhalb des Rohrgrabens mit der festgelegten Rohrgrabenbreite abgerechnet. Sämtl. Erschwernisse, wie Handschachtung und dergleichen sind in den Einheitspreis
einzurechnen und werden nur mit dieser Position abgegolten.
Menge: 30,000 m
Kostengruppen nach DIN 276 - 2018-12: 595

**1.1.150 Unterflurhydranten freilegen und sichern**
Vorhandene Unterflurhydranten incl. Abdeckung freilegen
und mittels Betonrückenstütze C12/15  gegen
Beschädigungen sichern.
Abmessungen der Rückenstütze: 0,5 x 0,5 x 0,5 m
Aushubtiefe: bis  1, 25 m
Bodenklasse: 3 bis 4
Menge: 1,000 St
Kostengruppen nach DIN 276 - 2018-12: 595

**1.1.160 Wasserschieber freilegen und sichern**
Vorhandene Wasserschieber inkl. Abdeckung freilegen
und mittels Betonrückenstütze C12/15 gegen
Beschädigungen sichern.
Abmessungen der Rückenstütze: 0,5 x 0,5 x 0,5 m
Aushubtiefe: bis 1,25 m
Bodenklasse: 3 bis 4
Menge: 1,000 St
Kostengruppen nach DIN 276 - 2018-12: 595

#### Titel 1.2 Rückbauarbeiten

**1.2.10 Einzeiligen Rinnstein aufnehmen und entsorgen**
Formteil aus Verkehrsflächen, Rinnensteine einzeilig,
unbewehrt, einschl. der Betonrückenstütze und dem
Betonfundament aufnehmen,
Abmessungen der Steine: 24 (16) / 16 / 14 cm
Die Materialien sind getrennt vom Unterbau aufzunehmen,
zu trennen und der stofflichen Verwertung zu zuführen.
Entsorgungsnachweis ist nicht erforderlich, die
Gebühren der
Verwertung werden vom AN übernommen,
auf LKW des AN laden, transportieren zur
Verwertungsanlage.
Menge: 75,000 m
Kostengruppen nach DIN 276 - 2018-12: 594
Kostengruppen nach DIN 276-1 2008: 594

**1.2.20 Tiefbordsteine aufnehmen u. der Verwertung zuführen**
Formteil aus Verkehrsflächen, Betonkantensteine,
unbewehrt, einschl. der Betonrückenstütze und dem
Unterbau C 12/15 aufnehmen,
Abmessungen der Steine: 10 / 30 / 100 cm
Die Materialien sind getrennt vom Unterbau aufzunehmen,
zu trennen und der stofflichen Verwertung zu zuführen.
Entsorgungsnachweis ist nicht erforderlich, die
Gebühren der Verwertung werden vom AN übernommen,
auf LKW des AN laden, transportieren zur
Verwertungsanlage.
Menge: 75,000 m
Kostengruppen nach DIN 276 - 2018-12: 594

**1.2.30 KG-Rohrleitung (PVC) bis DN 150 abbrechen u. entsorgen**
Schmutz- und Regenwasserleitung (KG-Rohr) freilegen,
Leitung ausbauen und Rohrgräben wiederverfüllen;
Das Rohrmaterial ist aufzunehmen und
der stofflichen Verwertung zu zuführen.
Entsorgungsnachweis ist nicht erforderlich,  die
Gebühren der Verwertung werden vom AN übernommen,
auf LKW des AN laden, transportieren zur
Verwertungsanlage,
Einschließlich dem fachgerechten Verschluss der
Rohranschlüsse,
Tiefenlage der Verlegetiefe bis 1,50 m
Der Erdaushub ist seitlich zu lagern und nach dem
Ausbau der Leitung lagenweise wiedereinzubauen und zu
verdichten. Verdichtungsgrad DPr 103 %.
Art der Leitungen: KG-Rohr, bis DN 150
Förderweg über 50 bis 100 m.
Bodenklasse 3 bis 4
Menge: 25,000 m
Kostengruppen nach DIN 276 - 2018-12: 594

**1.2.40 KG-Rohrleitung (PVC) bis DN 300 abbrechen u. entsorgen**
Leistung wie vor, jedoch
Art der Leitungen: KG-Rohr, bis DN 300
Menge: 15,000 m
Kostengruppen nach DIN 276 - 2018-12: 594

**1.2.50 Beton-Rohrleitung bis DN 400 abbrechen u. entsorgen**
Leistung wie vor,  jedoch
Art der Leitungen: Beton-Rohr bis DN 400
Menge: 10,000 m
Kostengruppen nach DIN 276 - 2018-12: 594

**1.2.60 Betonschächte abbrechen (H > 1,50 bis 2,50 m) u. entsorgen**
Betonschächte freilegen, abbrechen und der stofflichen
Verwertung zuführen.
Schächte bestehend aus:
Bodenteil, Schachtringen, Konus und Schachtabdeckungen
(Klasse D) mit Schmutzfängern,
Art der Schächte: Beton-Fertigteil DIN 4034
lichte Weite 1,00  m,
Schachthöhen: 1,50 - 2,50 m
einschl. Abbruch und Rückbau der Leitungsanschlüsse.
Materialien trennen,
Entsorgungsnachweis ist nicht erforderlich, die
Gebühren der
Verwertung werden vom AN übernommen,
auf LKW des AN laden, transportieren zur
Verwertungsanlage.
Der Erdaushub ist seitlich zu lagern und nach dem
Ausbau der Leitung lagenweise wiedereinzubauen und zu
verdichten. Verdichtungsgrad DPr 103 %.
Bodenklasse 3 bis 4
Menge: 1,000 Stck
Kostengruppen nach DIN 276 - 2018-12: 594

**1.2.70 Betonschächte abbrechen (H bis 1,5 m) u. entsorgen**
Leistung wie vor, jedoch
Schachthöhen: bis 1,50 m
Menge: 2,000 Stck
Kostengruppen nach DIN 276 - 2018-12: 594

**1.2.80 Betonfundamente (Einzel- / Streifenfundamente) abbrechen u. aufnehmen**
Betonfundamente C12/15 unbewehrt, Streifen- und
Einzel-Fundamente freilegen, zerkleinern, aufnehmen,
fördern und fachgerecht entsorgen,
Entsorgungsnachweis ist nicht erforderlich, die
Gebühren der
Verwertung werden vom AN übernommen,
auf LKW des AN laden, transportieren zur
Verwertungsanlage
Abmessungen der Fundamente: ca.0,35 x 0,35 x 0,60 bis
0,5 x 0,5 x 1,00 m
Fundamentlöcher sind mit dem anstehenden Boden
lagenweise zu verfüllen und zu verdichten;
Verdichtungsgrad: DPr 95 %
Bodenklasse 3 bis 4.
Menge: 10,000 m3
Kostengruppen nach DIN 276 - 2018-12: 594

**1.2.90 Vorhandene Tragschicht Baufeld / BE säubern**
Vorhandene ungebundene Frostschutzschicht der
Baustraßen vom Eintrag organischer Bestandteile,
Verunreinigungen, Schmutzeinträgen etc. säubern.

Material: Hartsteinschotter, Mineralgemisch 0/32 bis 0/45

Schotter lösen, fördern, laden
und der stofflichen Verwertung zuführen.

Entsorgungsnachweis ist nicht erforderlich,  die
Gebühren der Verwertung werden vom AN übernommen,
auf LKW des AN laden, transportieren zur
Verwertungsanlage.
Förderweg 50 bis 350 m,

Abtragstiefe: ca. 5 cm
Menge: 750,000 m2
Kostengruppen nach DIN 276 - 2018-12: 594

**1.2.100 Vorh. BE/Baustrasse (Schottertragschicht) lösen und lagern**
Im Baufeld vorhandene Baustrasse/BE/Lagerplätze des Hochbaus mit Tragschicht aus Hartsteinschotter nach Beendigung der Bauarbeiten in Teilflächen lösen, und auf der Baustelle lagern

Material Schotter 0/32 bis 0/45

Rückbau in Teilflächen:
Größen der Einzelflächen:  20m² bis 250m²
Schichtdicke der Baustrasse:  5 bis 30 cm
Breite der Baustrasse:  ca. 4 bis 5 m
Transportenfernung bis 150 m
Menge: 150,000 m3
Kostengruppen nach DIN 276 - 2018-12: 594

**1.2.110 Vorh. BE/Baustrasse (Schottertragschicht) lösen fördern und einbauen**
Im Baufeld vorhandene Baustrasse/BE/Lagerplätze des Hochbaus mit Tragschicht aus Hartsteinschotter nach Beendigung der Bauarbeiten in Teilflächen lösen, auf der Baustelle fördern und lagenweise einbauen
und verdichten.

Material Schotter 0/32 bis 0/45

Rückbau in Teilflächen:
Größen der Einzelflächen:  20m² bis 250m²
Schichtdicke der Baustrasse:  5 bis 30 cm
Breite der Baustrasse:  ca. 4 bis 5 m

Transportenfernung bis 150 m

Tragfähigkeit: mind. Ev2 >/= 45 MPa/ m²
Auftragsstärke bis 0,30 m
Verdichtungsgrad unter Verkehrsflächen: DPr 98%

Abrechnung nach Auftragsprofilen im verdichteten Zustand.
Menge: 50,000 m3
Kostengruppen nach DIN 276 - 2018-12: 594

**1.2.120 Vorh. BE/Baustrasse (Schottertragschicht) aufnehmen u. entsorgen**
Im Baufeld vorhandene Baustrasse/BE/Lagerplätze des Hochbaus mit Tragschicht aus  Hartstein- und / oder
Recyclingbaustoffen nach Beendigung der Bauarbeiten in Teilflächen lösen, auf LKW des AN laden, zur Verwertungsanlage transportieren und entsorgen. Alle Gebühren der Verwertung werden vom AN übernommen und sind in die Einheitspreise einzukalkulieren. Ein Entsorgungsnachweis ist nicht erforderlich.

Rückbau in Teilflächen:
Größen der Einzelflächen:  20m² bis 250m²
Schichtdicke der Baustrasse:  5 bis 30 cm
Breite der Baustrasse:  ca. 4 bis 5 m
Menge: 25,000 m3
Kostengruppen nach DIN 276 - 2018-12: 594

**1.2.130 Filtervlies Baustraße aufnehmen und entsorgen**
Geotextiles Filterfließ als Trennlage unter Baustraße aufnehmen und der stofflichen Verwertung zuführen.
Überlappungsbreite mind. 20 cm.

Abrechnung erfolgt über Aufsichtsfläche ohne Überlappungen.
Menge: 750,000 m2
Kostengruppen nach DIN 276 - 2018-12: 594

**1.2.140 Geotextiles Filtervlies liefern und verlegen**
Schutzvlies als Trennlage unter Baustraßen/Bodenmieten
liefern und einbauen,
Material: thermisch verfestigtes Polypropylen /
Polyethylen, verrottungs- und reißfest,
Flächengewicht: Mind. 300 g/qm.

Die Überlappung der Vliesbahnen von jeweils mind. 0,30 m
ist einzukalkulieren und wird nicht gesondert vergütet.
Menge: 500,000 m2
Kostengruppen nach DIN 276 - 2018-12: 594
Kostengruppen nach DIN 276-1 2008: 597

**1.2.150 Schotter bauseits gelagert wiedereinbauen als Baustraße**
Wiedereinbau von gelagertem Schottermaterial aus gelagertem Material der Baustraßen.
Material aufnehmen, auf der Baustelle transportieren und lage und höhengerecht auf Trennlage aus Filtervlies einbauen.

Verformungsmodul EV2 mind. 100 MPa,
Schichtdicke: bis 30 cm nach Vorgabe BÜ.
zulässige Abweichung in der Ebenheit,
gemessen auf 4-Meter Messstrecke + / - 2 cm.
Einbau in Teilbereichen

Transportentfernung bis 150 m
Menge: 150,000 m3
Kostengruppen nach DIN 276 - 2018-12: 594
Kostengruppen nach DIN 276-1 2008: 500

#### Titel 1.3 Straßenbau: Rückbauarbeiten / Wiedereinbau Fahrbahndecke

**1.3.10 Pflasterbelag aufnehmen, säubern, transportieren u. lagern**
Pflasterbelag aufnehmen, säubern, laden, transportieren und für späteren Wiedereinbau auf Fläche des AG auf Europaletten fachgerecht zwischenlagern. Die Lagerfläche wird dem AN durch den AG zugewiesen.

Transportentfernung: bis 150 m
Art des Pflasters: Rechteck-Betonstein, SF-
Verbundstein, sowie Sonderformate ca. (15/15 bzw. 20/20
o. 10/20 cm), u.ä.
Steinstärke: ca. 8-10 cm

Das Material ist getrennt vom Unterbau aufzunehmen. Die
Bettung ist der stofflichen Verwertung zu zuführen.
Entsorgungsnachweis ist nicht erforderlich,  die
Gebühren der Verwertung werden vom AN übernommen,
auf LKW des AN laden, transportieren zur
Verwertungsanlage.
Menge: 100,000 m2
Kostengruppen nach DIN 276 - 2018-12: 594

**1.3.20 Pflasterbelag aufnehmen u. der Verwertung zuführen**
Pflasterbelag inklusive des Bettungsmaterials
aufnehmen u. der Verwertung zuführen,

Art des Pflasters: Klinker, Rechteck-Betonstein, SF-
Verbundstein, sowie Sonderformate ca. (15/15 bzw. 8 /
10/20 cm), u.ä.
Steinstärke: bis ca. 8-10 cm

Das Material ist getrennt vom Unterbau aufzunehmen und
der stofflichen Verwertung zu zuführen.
Ausführung in einzelnen Teil- und Kleinflächen.
Entsorgungsnachweis ist nicht erforderlich, die
Gebühren der Verwertung werden vom AN übernommen,
auf LKW des AN laden, transportieren zur
Verwertungsanlage.
Menge: 50,000 m2
Kostengruppen nach DIN 276 - 2018-12: 594
Kostengruppen nach DIN 276-1 2008: 594

**1.3.30 Schnittkanten (Asphalt) herstellen**
Schnittkanten als Diamantnaßschnitt herstellen.
Material: Asphaltdecken
Schnitttiefe:  bis 12 cm
Menge: 20,000 m
Kostengruppen nach DIN 276 - 2018-12: 594
Kostengruppen nach DIN 276-1 2008: 541

**1.3.40 Trag-/Deckschicht Asphalt lösen, lagern**
Bituminöse Trag-Deckschicht der Straße auf der Grundstücksfläche lösen, zerkleinern und lagern

Schichtdicke des Aufbruchs: ca. 12 cm

Das Material ist getrennt vom Unterbau aufzunehmen und
zur Beprobung / Entsorung in geordneten Mieten zuwischenzulagern.

Ein Entsorgungsnachweis ist erforderlich.
Menge: 175,000 m2
Kostengruppen nach DIN 276 - 2018-12: 594
Kostengruppen nach DIN 276-1 2008: 594

**1.3.50 Trag-/Deckschicht Asphalt, bauseits gelagert, entsorgen**
Bituminöse Trag-Deckschicht der Vorposition, auf der Baustelle gelagert aufnehmen, auf Transportfahrzeug des AN laden und der stofflichen Verwertung zuführen.

Ein Entsorgungsnachweis ist erforderlich.
Alle Gebühren der Verwertung werden vom AN übernommen
und sind in die Einheitspreise einzukalkulieren.

Stoffe auf der Baustelle gelagert, auf LKW des AN
laden, transportieren zur Verwertungsanlage.

Annahme für die Kalkulation
Einstufung nach RuVA:
Verwertungsklasse B
Einstufung als nicht gefährlich

Abfallschlüssel 170302
Menge: 175,000 m2
Kostengruppen nach DIN 276 - 2018-12: 594
Kostengruppen nach DIN 276-1 2008: 594

**1.3.60 Untersuchung RuVA**
Durchführung einer Deklarationsanalyse gemäß RuVA.
Inkl. Probenahme, Dokumentation und Bewertung der Ergebnisse gem. Anforderungen der RuVA.
Menge: 1,000 St
Kostengruppen nach DIN 276 - 2018-12: 594
Kostengruppen nach DIN 276-1 2008: 594

**1.3.70 Schottertragschicht lösen und lagern**
Im Baufeld vorhandene Tragschicht aus Hartstein- und / oder
Recyclingbaustoffen im Baufeld lösen,  fördern und für den Einbau als Frostschutzschicht lagern.

Schichtdicke des Aushubs: ca. 15 cm

Ausführung in einzelnen Teil- und Kleinflächen:
Breite der Flächen: ca. 0,5 bis 2,0 m
Längen: ca. 15 bis 20 m

Transportentfernung bis 275 m.
Menge: 60,000 m3
Kostengruppen nach DIN 276 - 2018-12: 594
Kostengruppen nach DIN 276-1 2008: 594

**1.3.80 Frostschutzschicht lösen und lagern**
Im Baufeld vorhandene Frostschutzschicht aus Hartstein- und / oder
Recyclingbaustoffen im Baufeld lösen,  fördern und für den Einbau als Frostschutzschicht lagern.

Schichtdicke des Aushubs: ca. 25 cm

Ausführung in einzelnen Teil- und Kleinflächen:
Breite der Flächen: ca. 0,5 bis 2,0 m
Längen: ca. 15 bis 20 m

Transportentfernung bis 275 m.
Menge: 90,000 m3
Kostengruppen nach DIN 276 - 2018-12: 594
Kostengruppen nach DIN 276-1 2008: 594

**1.3.90 Planum für Verkehrsflächen**
Planum entsprechend den zukünftigen Ausbauhöhen im
Massenausgleich im Bereich der Verkehrsflächen
herstellen und verdichten.

Abweichungen von den Sollhöhen: +/- 2 cm
Verdichtungsgrad: DPr. 103 %,
Verformungsmodul auf der Oberfläche mind. 45MPa
Auf- / Abtragstiefe:  5 bis 20 cm
Ausführung auf verschiedenen Teilflächen mit begrenztem Bewegungsraum
Menge: 300,000 m2
Kostengruppen nach DIN 276 - 2018-12: 532

**1.3.100 Fehlendes Material für Feinplanum Frostschutzschicht liefern**
Fehlendes Material für Tragschichtenschichten für
Verkehrsflächen liefern

Material:  gebrochenes natürliches Gestein
nach ZTVT-StB; DIN 18315
Zuordnungsstufe gem. LAGA Z 0
Körnung: 0/32
Menge: 50,000 to
Kostengruppen nach DIN 276 - 2018-12: 532
Kostengruppen nach DIN 276-1 2008: 522

**1.3.110 Frostschutzschicht für Fahrbahnen vorh. Mat. einb. D=25 cm**
Frostschutzschicht herstellen aus gelagertem Material der Baustraßen. Material transportieren und einbauen.

Verformungsmodul EV2 mind. 120 MPa,
Schichtdicke: 25 cm.
zulässige Abweichung in der Ebenheit,
gemessen auf 4-Meter Messstrecke + / - 2 cm.

Ausführung in einzelnen Teil- und Kleinflächen:
Breite der Flächen: ca. 0,5 bis 2,0 m
Längen: ca. 15 bis 20 m

Transportentfernung bis 275 m
Menge: 300,000 m2
Kostengruppen nach DIN 276 - 2018-12: 532
Kostengruppen nach DIN 276-1 2008: 522

**1.3.120 Schottertragschicht für Fahrbahnen vorh. Mat. einb. D=15 cm**
Schottertragschicht herstellen aus gelagertem Material der Baustraßen. Material transportieren und einbauen.

Verformungsmodul EV2 mind. 150 MPa,
Schichtdicke: 15 cm.
zulässige Abweichung in der Ebenheit,
gemessen auf 4-Meter Messstrecke + / - 2 cm.

Ausführung in einzelnen Teil- und Kleinflächen:
Breite der Flächen: ca. 0,5 bis 2,0 m
Längen: ca. 15 bis 20 m

Transportentfernung bis 275 m
Menge: 300,000 m2
Kostengruppen nach DIN 276 - 2018-12: 532
Kostengruppen nach DIN 276-1 2008: 522

**1.3.130 Läuferzeile aus Betonst. 24/16/14 cm, einzeilig als Fahrbahnbegrenzung**
Fahrbahnbegrenzung aus Betonsteinpflaster herstellen.
Ausführung als einzeilige Läuferreihe (Analog Bestand),

Rinnen-Pflasterstein, mit Fase,
Farbe: grau
L/B/H = 24/16/14 cm,
Bettung in Beton C16/20,
Stärke der Bettung: 30 cm
Ausführung 'Einreihige Verlegung'

einschließlich der erforderlichen
Längenanpassung an End- und Eckpunkten.
Im Abstand von ca. 8 m durchgehende
Bewegungsfugen in der Betonbettung und
an den Fertigteilfugenstößen ausbilden.
Einschließlich Ausfugen der Rinne mit Zementmörtel der
Mörtelgruppe III.
Menge: 75,000 m
Kostengruppen nach DIN 276 - 2018-12: 532

**1.3.140 Asphalttragschicht herstellen, AC 22 TN, BM 70/100, d=8 cm**
Bituminöse Tragschicht herstellen
für Verkehrsflächen Belastungsklassen Bk0,3

Mischgutart AC 22 TN
Bindemittel 70/100 (DIN EN 12591).
Schichtdicke 8 cm.

Einbau als Baustraße ohne Randeinfassungen, b.z.w. im Endausbau zwischen Bordanlagen und / oder Rinnensteinen.
Die Einbaudicke wird entsprechend
TP D-StB 89 durch Abstandsmessung mit
Schnur bestimmt.

zulässige Abweichung in der Ebenheit,
gemessen auf einer 4-Meter Messstrecke
+- 10mm.

Die ZTV Asphalt-StB 07 sind zu beachten.
Menge: 300,000 m2
Kostengruppen nach DIN 276 - 2018-12: 532
Kostengruppen nach DIN 276-1 2008: 532

**1.3.150 Unterlage reinigen**
Unterlage, Asphalttragschicht nach Fertigstellung der Tiefbaumaßnahmen mit geeignetem Gerät ggf. in mehreren Arbeitsschritten gründlich reinigen. Ausführung nach Wahl des AN. Die Asphalttragschicht muss nach der Reinigung zum Aufsprühen des bituminösen Bindemittels 100%ig frei von Fremdstoffen sein.
Anfallendes Kehrgut der Verwertung nach Wahl des AN zuführen
Menge: 300,000 m2
Kostengruppen nach DIN 276 - 2018-12: 532

**1.3.160 Bitumin. Bindemittel aufsprühen, C 40 BF1-S, 300g/m2**
Bituminöses Bindemittel vor Einbau der
Asphaltbinderschicht aufsprühen, Der mögliche Mehraufwand
von Hand in Teilbereichen ist in diese Position mit
einzukalkulieren,
auf bituminösen Schichten,
einschl. vorheriger Reinigung der
verschmutzten Unterlage.
Anfallende Stoffe werden von der
Baustelle entfernt.
Bitumenemulsion DIN EN 13808 - C 40 BF1-S
Emulsionsmenge ausreichend für geforderte
Bindemittelmenge.
Bindemittelmenge 300g/m2.

Die ZTV Asphalt-StB 07 sind zu beachten.
Menge: 300,000 m2
Kostengruppen nach DIN 276 - 2018-12: 532
Kostengruppen nach DIN 276-1 2008: 532

**1.3.170 Asphaltbetondeckschicht einbauen, AC 11DN, BM 50/70, d= 4,0 cm**
Asphaltdeckschicht einbauen, AC11DN (Asphaltbeton)
für Verkehrsflächen Belastungsklasse Bk 0,3
Schichtdicke 4,0 cm,
Bindemittel 50/70 (DIN EN 12951).

Der AN hat rechtzeitig vor dem Einbau
die Zustimmung des AG einzuholen.
zulässige Abweichung in der Ebenheit,
gemessen auf einer 4-Meter Messstrecke
+- 4mm.
Die Einbaudicke wird nach dem
elektromagnetischen Verfahren bestimmt.

Einbau zwischen Bordanlagen und / oder Rinnensteinen.

Die ZTV Asphalt-StB 07 sind zu beachten.
Menge: 300,000 m2
Kostengruppen nach DIN 276 - 2018-12: 532
Kostengruppen nach DIN 276-1 2008: 532

**1.3.180 Abstumpfungsmaßnahme durchführen**
Abstumpfungsmaßnahme zur Erhöhung der Anfangsgriffigkeit durch gleichmäßiges Aufbringen und Einwlazen von Abstreukörnung durchführen. Nicht gebundene Abstreukörnung aufnehmen und der Verwertung nach Wahl des AN zuführen.
Abstreukörnung = Lieferkörnung 1/3
Abstreumenge = 1,0 kg/m2
Maschinell aufstreuen.
Menge: 300,000 m2
Kostengruppen nach DIN 276 - 2018-12: 532
Kostengruppen nach DIN 276-1 2008: 532

**1.3.190 Naht in Asphaltbelag herstellen, Deckschicht D 4,0 cm**
Naht in Asphaltdeckschicht herstellen. Längsnaht,
Nähte im Aufweitungsbereich und Quernaht am
Ausbauanfang und Ausbauende. Herstellen der Nahtflanke
durch Kantenandrückrolle. Heiß aufzubringendes Bitumen
25/55-55 A auf die Nahtflanke volldeckend auftragen
oder anspritzen, Menge 50g/m je cm Schichtdicke. Dicke
der Schicht= 4,0 cm
Menge: 15,000 m
Kostengruppen nach DIN 276 - 2018-12: 532
Kostengruppen nach DIN 276-1 2008: 532

**1.3.200 Fuge B/T=12 mm anlegen**
Fuge in bituuminösen
Schicht herstellen,
Ausführung in der Deckschicht
aus Splittmastixasphalt d=3,5 mm,,
als Längsfuge an Randsteinen,
Fugenbreite 12 mm,
Fugentiefe bis 22 cm.
Menge: 140,000 m
Kostengruppen nach DIN 276 - 2018-12: 532
Kostengruppen nach DIN 276-1 2008: 532

**1.3.210 Fuge B/T=12 mm,in bit.- Schicht, schließen**
Fuge in bituminöser Schicht füllen,
vorhandenen Fugenspalt mit Druckluft
säubern, soweit erforderlich trocknen,
Fugenwandungen mit Voranstrichmittel
nach Vorschrift des Herstellers
vorbehandeln,
Fugenraum mit heiß einzubringendes Bindemittel
auffüllen,
mind. 40 g/m je cm Schichtstärke
Bindemittel 25/55-55 A
Fugenbreite 12 mm,
Fugentiefe bis 22 cm
Menge: 140,000 m
Kostengruppen nach DIN 276 - 2018-12: 532
Kostengruppen nach DIN 276-1 2008: 532

**1.3.220 Oberfläche aus bit.geb.Decke mit Saugkehrmaschine reinigen**
Oberfläche reinigen
Oberfläche, bituminös gebundene Decke,
Ausführung mit kombinierten
Saug-/Kehrmaschinen.
Räumgut geht in Eigentum des AN über und
ist zu beseitigen.

3 Arbeitsgänge
Flächengröße 4.475 m²
Menge: 300,000 m2
Kostengruppen nach DIN 276 - 2018-12: 532
Kostengruppen nach DIN 276-1 2008: 532

**1.3.230 Pflasterbelag 10 cm gelagert transportieren u. wiedereinbauen**
Pflasterbelag auf der Baustelle gelagert aufnehmen, transportieren und wiedereinbauen

Art des Pflasters: Rechteck-Betonstein  20 x 10 cm
Steinstärke: ca. 8-10 cm
Transportentfernung: bis 150 m
Ausführung in verschiedenen Teilflächen

Ausführung in Rechteck oder Reihenverband,
ohne Kreuzfugen
incl. Lieferung und Einbau Bettung aus Brechsand-Splitt-Gemisch 0/5 mm, Dicke im
verdichteten Zustand 4 cm,
Pflasterfugen einschlämmen mit Brechsand 0/2,
Einschl. der erforderlichen Rand- und Abschlusssteine
an den seitlichen Begrenzungen.
Menge: 100,000 m2
Kostengruppen nach DIN 276 - 2018-12: 532
Kostengruppen nach DIN 276-1 2008: 594

#### Titel 1.4 Vegetationstechnische Sicherungsarbeiten

**1.4.10 Baumschutzzaun herstellen u. vorhalten**
Baumschutzzaun nach DIN 18920 liefern, höhengerecht einbauen, vorhalten und nach Beendigung der Baumaßnahme wieder abbauen und abtransportieren.
Art des Zaunes:  Metallgitterzaun
Zaunoberkante über Oberfläche Gelände: 2 m
Standzeit des Zaunes: 6 Monate
Ortsfeste Standsicherung des Zaunes durch den Einbau von 0,5 m tiefen Erdanker aus Stahl und Verklammerung der einzelnen Zaunelemente untereinander;
Einschl. erforderl. Höhenanpassung. Auch im Gefälle bis 1:1,5
Menge: 20,000 m
Kostengruppen nach DIN 276 - 2018-12: 597

**1.4.20 Stammschutz herstellen**
Stammschutz als Holzbohlenummantelung für Hochstämme nach  DIN 18920 liefern, einbauen und nach der Beendigung der Baumaßnahme wieder abbauen und abtransportieren,
Höhe des Baumschutzes: bis 3,50 m über GOF,
Material: 3 bis 4 cm starke unbehandelte Holzbohlen
Herstellung eines Polsters zwischen Stamm und Holzschalung aus elastischem Material.
Befestigung der Bohlen mit Drahtseilen und
Seilspannern, Befestigung ohne Beschädigung der Bäume.
Ansetzen der Bohlen oberhalb des Wurzelanlaufs.
Menge: 2,000 St
Kostengruppen nach DIN 276 - 2018-12: 597

**1.4.30 Schutz der Wurzelanläufe**
Baumschutz  /Wurzelschutz
Schutz der Wurzelanläufe
durch Brettermantel einschl. Polsterung
gegen den Baum,
Stammdurchmesser bis 70 cm,
Mindestabstand vom Stamm 50 cm,
Mindesthöhe 3,00 m,
Mindestdicke der Bretter 18 mm.
Herstellung eines Polsters aus elastischem Material.
Befestigung der Bohlen mit Drahtseilen und
Seilspannern, Befestigung ohne Beschädigung der Bäume.
Menge: 2,000 St
Kostengruppen nach DIN 276 - 2018-12: 597

**1.4.40 Erdaushub (Handschachtung)**
Erdaushub nach DIN 18920 in Handschachtung herstellen,
Tiefe des Arbeitsgrabens: bis 1,25 m
Breite des Arbeitsgrabens: 0,5  m
der Aushub ist getrennt nach humosem Oberboden und Unterboden seitlich zu lagern.
Bodenklasse: 4 und 5
Menge: 5,000 m3
Kostengruppen nach DIN 276 - 2018-12: 597

**1.4.50 Wurzelrückschnitt**
Wurzelrückschnitt in vorhandenem Arbeitsgraben durchführen, Schnittstellen sind mit einem scharfen Messer nachzuschneiden, Schnittstellen sind vollflächig mit einem
elastischen Wundverschlußmittel zu verstreichen.
Länge der Gräben: 5 bis 7 m
Tiefe der Gräben: bis 1,25 m
Anfallendes Material (Wurzelwerk) ist zu sammeln, zu transportieren, ggf. auf der Baustelle zwischenzulagern uns zu entsorgen.
Menge: 10,000 m2
Kostengruppen nach DIN 276 - 2018-12: 597

**1.4.60 Holzschalung für Wurzelvorhang**
Holzschalung nach DIN 18920 herstellen, vorhalten und nach Beendigung der Bauzeit wieder abbauen und abtransportieren.
Art des Verbaus: Geschlossene Holzschalung
Tiefe des Verbaus: 0,5 bis 1,25 m
Menge: 10,000 m2
Kostengruppen nach DIN 276 - 2018-12: 597

**1.4.70 Geotextiles Filtervlies liefern und verlegen**
Geotextiles Filtervlies liefern und verlegen zur Abdeckung des Wurzelvorhangs,
Material: thermisch verfestigtes Polypropylen / Polyethylen, verrottungs- und reißfest,
Flächengewicht: ca. 130 g/qm
Menge: 10,000 m2
Kostengruppen nach DIN 276 - 2018-12: 597

**1.4.80 Substrat liefern u. einbauen**
Substrat zur Verfüllung des Wurzelvorhanges liefern und einbauen.
Einbauhöhe (gesamt): bis ca 1,25 m
Einbaubreite: 0,3 bis 0,5 m

Material für die unteren 0,50 m:
Gemisch aus:
2/3-Anteil vorhandener Unterboden,
1/3-Anteil Sand 0/2 mm,
2,5 kg/cbm organisch mineralischer Kaliumdünger auf Braunalgenbasis mit Magnesium und Schwefel.
(zur Verbesserung die Bodenfruchtbarkeit, Aktivierung des Bodenlebens, Förderung der Wurzelentwicklung)

Material für die oberen 50 cm:
Gemisch aus:
2/3-Anteil vorhandener Oberboden,
1/3-Anteil Reifkompost,
2,5 kg/cbm organisch mineralischer Kaliumdünger auf Braunalgenbasis mit Magnesium und Schwefel,

das Substrat muß gut vermischt und ohne Verdichtung eingefüllt werden,
Menge: 10,000 m3
Kostengruppen nach DIN 276 - 2018-12: 597

#### Titel 1.5 Entsorgung / Wiederverwertung

**1.5.10 Betonaufbruch, nicht schadstoffbelastet der Verwertung zuführen**
Mineralischer sortierter Betonaufbruch, nicht
schadstoffbelasteter, nicht gefährlicher Abfall, nicht
überwachungsbedürftig, Abfallschlüssel nach EWC 170101
gemischte Bau- und Abbruchabfälle ohne gefährliche
Stoffe, Entsorgungsnachweis ist nicht erforderlich, der
stofflichen Verwertung zuführen, die Gebühren der
Verwertung werden vom AN übernommen, Stoffe auf der
Baustelle gelagert, auf LKW des AN laden,
transportieren zur Verwertungsanlage.
Abgerechnet wird nach Wiegekarte.
Menge: 5,000 to
Kostengruppen nach DIN 276 - 2018-12: 596

**1.5.20 Bauschutt, der Verwertung zuführen**
Mineralischen unsortierten Bauschutt
Abfallschlüssel nach EWC 170107
gemischte Bau- und Abbruchabfälle
Entsorgungsnachweis ist erforderlich, der
stofflichen Verwertung zuführen, die Gebühren der Verwertung werden vom AN übernommen, Stoffe auf der
Baustelle gelagert, auf LKW des AN laden,
transportieren zur Verwertungsanlage.
Abgerechnet wird nach Wiegekarte.
Menge: 5,000 to
Kostengruppen nach DIN 276 - 2018-12: 596

**1.5.30 Holz, nicht schadstoffbelastet der Verwertung zuführen**
Holz, behandelt, nicht schadstoffbelasteter, nicht
gefährlicher Abfall, nicht überwachungsbedürftig,
Abfallschlüssel nach EWC 170201 Holz ohne gefährliche
Stoffe, Entsorgungsnachweis ist nicht erforderlich, der
stofflichen Verwertung zuführen, die Gebühren der
Verwertung werden vom AN übernommen, Stoffe auf der
Baustelle gelagert, auf LKW des AN laden,
transportieren zur Verwertungsanlage.
Abgerechnet wird nach Wiegekarte.
Menge: 5,000 to
Kostengruppen nach DIN 276 - 2018-12: 596

**1.5.40 Stoffe aus Grünanlagen, nicht schadstoffbel. der Verwertung zuführen**
Stoffe aus Grünanlagen, Grünabfälle, Wurzelstöcke u.
Wurzeln von Bäumen u. Sträuchern, Schnittgut, u.ä.
nicht schadstoffbelasteter, nicht gefährlicher Abfall,
nicht überwachungsbedürftig,
Abfallschlüssel nach EWC 020103 und 020107
biologisch abbaubare Abfälle, Entsorgungsnachweis ist
nicht erforderlich, der stofflichen Verwertung
zuführen, die Gebühren der Verwertung werden vom AN
übernommen, Stoffe auf der Baustelle gelagert, auf LKW
des AN laden, transportieren zur Verwertungsanlage.
Abgerechnet wird nach Wiegekarte.
Menge: 2,000 to
Kostengruppen nach DIN 276 - 2018-12: 596

**1.5.50 Metall, nicht schadstoffbelastet der Verwertung zuführen**
Metall, Stahlelemente, nicht schadstoffbelasteter,
nicht gefährlicher Abfall, nicht überwachungsbedürftig,
Abfallschlüssel nach EWC 170407 Eisen- und
Stahlabfälle, Entsorgungsnachweis ist nicht
erforderlich, der stofflichen Verwertung zuführen, die
Gebühren der Verwertung werden vom AN übernommen, Teile
auf der Baustelle gelagert, auf LKW des AN laden,
transportieren zur Verwertungsanlage, abgerechnet wird
nach Wiegekarte.
Menge: 2,000 to
Kostengruppen nach DIN 276 - 2018-12: 596

**1.5.60 Baumischabfälle ohne schädliche Verunreinigungen**
Baumischabfälle ohne schädliche Verunreinigungen,
Abfallschlüssel nach EWC 170904 - gemischte Bau- und
Abbruchhabfälle -  der Verwertung zuführen,
Stoffe auf der Baustelle gelagert, auf LKW des AN
laden, transportieren zur Verwertungsanlage, die
Gebühren der Verwertung werden vom AN übernommen,
Abgerechnet wird nach Wiegekarte.
Menge: 5,000 to
Kostengruppen nach DIN 276 - 2018-12: 596

**1.5.70 Bodenbeprobung / Untersuchung ErsatzbaustoffV**
Durchführung einer Deklarationsanalyse gemäß Ersatzbaustoffverordnung (ErsatzbaustoffV)

Inkl. Probenahme, Dokumentation und Bewertung der
Ergebnisse gem. Anforderungen der ErsatzbaustoffV.
Menge: 3,000 St
Kostengruppen nach DIN 276 - 2018-12: 596

**1.5.80 Bodenbeprobung / Untersuchung Deponieklassifizierung**
Durchführung einer Deklarationsanalyse gemäß Deponierverordnung.

Inkl. Probenahme, Dokumentation und Bewertung der
Ergebnisse gem. Anforderungen der Deponieverordnung.
Menge: 1,000 St
Kostengruppen nach DIN 276 - 2018-12: 596

**1.5.90 Boden und Steine BM-0 bis BM-0* der Verwertung zuführen**
Boden mit Steinen Bodenklasse 3 bis 5 DIN 18300,  laden
und der Verwertung zuführen,
Mineralischer, nicht schadstoffbelasteter, nicht
gefährlicher Abfall, nicht überwachungsbedürftig,
gemischte Bodenklassen ohne gefährliche
Stoffe, Entsorgungsnachweis ist nicht erforderlich, der
stofflichen Verwertung zuführen, die Gebühren der
Verwertung werden vom AN übernommen, auf LKW des AN
laden, transportieren zum Verwertungsort.

Bodenklasse: 3 bis 5, DIN 18300 mit Bestandteilen von
Grus, Kies und Steinen sowie Humus und anderen
organischen Fremdstoffen,

Zuordnung: ErsatzbaustoffV
Bodenmaterial
BM-0 bis BM-0*

Anteil der Fremdstoffe:  5 bis 10 %

Mengenermittlung nach Aufmaß und Wiegekarten

Die Dokumentation nach ErsatzbaustoffV ist Bestandteil der Leistung.
Menge: 1000,000 to
Kostengruppen nach DIN 276 - 2018-12: 596

**1.5.100 Boden und Steine bis BM-F0* der Verwertung zuführen**
Leistung wie vor, jedoch:

Zuordnung: ErsatzbaustoffV
Bodenmaterial
BM-F0*

Mengenermittlung nach Aufmaß und Wiegekarten

Die Dokumentation nach ErsatzbaustoffV ist Bestandteil der Leistung.
Menge: 500,000 to
Kostengruppen nach DIN 276 - 2018-12: 596

**1.5.110 Boden und Steine BM-F1 der Verwertung zuführen**
Leistung wie vor, jedoch:

Zuordnung: ErsatzbaustoffV
Bodenmaterial
BM-F1

Mengenermittlung nach Aufmaß und Wiegekarten

Mengenermittlung nach Aufmaß und Wiegekarten
Die Dokumentation nach ErsatzbaustoffV ist Bestandteil der Leistung.
Menge: 450,000 to
Kostengruppen nach DIN 276 - 2018-12: 596

### Bereich 2 Entwässerungsarbeiten

*Hinweis: Homogenbereiche*
Für das BV liegen folgende Baugrundgutachten vor:

- 'Geotechnischer Bericht
  Ersatzneubau Heißener Hallenbad
  Mühlheim an der Ruhr',
  Beratende Geowissenschaftler BG RheinRuhr GmbH

  Bericht 22 0024 -01a
  Stand 13.05.2022

Die nachfolgenden Angaben sind diesem Gutachten
entnommen

Nach der Baugrunderkundung sind folgende
Homogenbereiche (HB A bis HB C) zu unterscheiden,

nicht explizit als Homogenbereiche aufgeführt im Geotechnischen Bericht sind:

- Humose Deckschichten (HB 0)
- Füllsande und Schottermaterialien (HB 1)
  die im Rahmen der Baumaßnahme eingebaut wurden /
  werden

Sie wurden im Nachfolgenden im Rahmen der Erstellung des LV zur Vervollständigung ergänzt.

Homogenbereich 0 / HB 0:
Humose Deckschichten
wurden im Vorfeld bereits abgetragen und werden daher
im Folgenden nicht näher betrachtet

Homogenbereich A / HB A:
Auffüllungen, Erdmaterialien, z.T. steinig
Feinsand, schluffig bis stark schluffig, sehr schwach kiesig, z.T. schwach humos
Fremdbeimengungen 0 - 40 %

Mächtigkeit: 0,00 - 0,90 m
Basisniveau: 0,20 - 0,90

Bodengruppe DIN 18196: A
Bodenklasse DIN 18300: 3-4
Klasse DIN 18319: LBM1 - LBM2
Lagerungsdichte: weich bis steif, locker bis mitteldicht
Organischer Anteil: < 10%

Homogenbereich B / HB B:
Quartär, Decklehm / Löss
Schluff, schwach feinsandig bis feinsandig
Fremdbeimengungen 0 %

Mächtigkeit: 2,70 - 7,00 m
Basisniveau: 3,80 - 7,20

Bodengruppe DIN 18196: UL, UM, UA
Bodenklasse DIN 18300: 4
Klasse DIN 18319: LBM1 - LBM2
Zusatzklasses S1
Lagerungsdichte: weich bis steif
Organischer Anteil: < 10%

Homogenbereich C / HB C:
Verwitterungszone / Hoddel
Schluff, Tonsteinbruch, schwach verlehmt bis verlehmt
Fremdbeimengungen 0 %

Basisniveau: >3,80 - >7,20

Bodengruppe DIN 18196:
Verwitterung stark - kaum
Bodenklasse DIN 18300: 5 - 7
Klasse DIN 18319: FD1 - FD3 / FZ1 - FZ3
Zusatzklasses S2
Lagerungsdichte: mitteldicht bis dicht
Organischer Anteil: < 2%

Homogenbereich 1 / HB 1:
Füllmaterial Kies-Sand
Verfüllmaterial: Kies-Sand-Gemenge 0/32
Naturmaterial, kein RC
Bodenklasse DIN 18300: 5

*Hinweis: Grundwasser*
Im vorliegenden Baugrundgutachten wurde
in den Bohrungen wurde bis Endteufe kein Grundwasser angetroffen.
Es ist jedoch davon auszugehen, dass Niederschlags- und Schichtenwasser nur sehr langsam versickert!

Abtragsflächen sind ständig trocken zu halten, um ein Aufweichern der Bodenschichten infolge von Vernässungen zu vermeiden.

*Hinweis: Bergbau*
Bei dem Bearbeitungsgebiet handelt es sich um eine Fläche, auf der in der Vergangenheit bergbauliche Maßnahmen stattfanden.
Die vorhandenen Stollen und Flöze wurde im Vorfeld der Maßnahmen durch bergbauliche Sicherungsmaßnahmen (Verpressung von Beton in KG-Rohren) gesichert.

#### Titel 2.1 Erdarbeiten Rohrleitungsbau / Schachtbauwerke

**2.1.10 Boden Rohrgr. u. Schächte lösen, lagern (TE 150 m / T 1,75 m) HB A**
Boden für Rohrgräben und Schächte profilgerecht lösen, fördern, transportieren und auf der Baustelle lagern und sichern,

Homogenbereich A / HB A:
Auffüllungen, Erdmaterialien, z.T. steinig
Feinsand, schluffig bis stark schluffig, sehr schwach kiesig, z.T. schwach humos
Fremdbeimengungen 0 - 40 %

Bodengruppe DIN 18196: A
Bodenklasse DIN 18300: 3-4
Klasse DIN 18319: LBM1 - LBM2
Lagerungsdichte: weich bis steif, locker bis mitteldicht
Organischer Anteil: < 10%

Baugrubenbreiten nach DIN EN 1610 ausheben.
Die Grabensohle profilgemäß und nach DIN EN 1610 abgleichen.

Zwischenlagerung des Bodens im Baustellenbereich auf
geordneten Mieten.
Länge der Mieten bis 50 m
Breite der Mieten bis 10 m
Höhe der Mieten bis 3,00 m

Aushubtiefen: bis 1,75 m
Grabenbreite gem. DIN 4124

Mengenermittlung nach Aufmaß an Abtragsprofilen
Der Aushub ist nach Homogenbereichen getrennt zu lagern.

Förderweg bis 150 m
Menge: 100,000 m3
Kostengruppen nach DIN 276 - 2018-12: 511

**2.1.20 Boden Rohrgr. u. Schächte lösen, lagern (TE 150 m / T 1,75 m) HB B**
Leistung wie vor, jedoch

Homogenbereich B / HB B:
Quartär, Decklehm / Löss
Schluff, schwach feinsandig bis feinsandig
Fremdbeimengungen 0 %

Bodengruppe DIN 18196: UL, UM, UA
Bodenklasse DIN 18300: 4
Klasse DIN 18319: LBM1 - LBM2
Zusatzklasses S1
Lagerungsdichte: weich bis steif
Organischer Anteil: < 10%

Aushubtiefen: bis 1,75 m
Menge: 200,000 m3
Kostengruppen nach DIN 276 - 2018-12: 511

**2.1.30 Boden Rohrgr. u. Schächte lösen, lagern (TE 150 m / T 1,75 m) HB 1**
Leistung wie vor, jedoch

Homogenbereich 1 / HB 1:
Füllmaterial Kies-Sand
Verfüllmaterial: Kies-Sand-Gemenge 0/32
Naturmaterial, kein RC
Bodenklasse DIN 18300: 5

Aushubtiefen: bis 1,75 m
Menge: 250,000 m3
Kostengruppen nach DIN 276 - 2018-12: 511

**2.1.40 Boden Rohrgr. u. Schächte lösen, lagern (TE 150 m / T 4,50 m) HB A**
Leistung wie vor, jedoch

Homogenbereich A / HB A:
Auffüllungen, Erdmaterialien, z.T. steinig
Feinsand, schluffig bis stark schluffig, sehr schwach kiesig, z.T. schwach humos
Fremdbeimengungen 0 - 40 %

Bodengruppe DIN 18196: A
Bodenklasse DIN 18300: 3-4
Klasse DIN 18319: LBM1 - LBM2
Lagerungsdichte: weich bis steif, locker bis mitteldicht
Organischer Anteil: < 10%

Aushubtiefen: bis 4,50 m
Menge: 100,000 m3
Kostengruppen nach DIN 276 - 2018-12: 511

**2.1.50 Boden Rohrgr. u. Schächte lösen, lagern (TE 150 m/ T 4,50 m) HB B**
Leistung wie vor, jedoch

Homogenbereich B / HB B:
Quartär, Decklehm / Löss
Schluff, schwach feinsandig bis feinsandig
Fremdbeimengungen 0 %

Bodengruppe DIN 18196: UL, UM, UA
Bodenklasse DIN 18300: 4
Klasse DIN 18319: LBM1 - LBM2
Zusatzklasses S1
Lagerungsdichte: weich bis steif
Organischer Anteil: < 10%

Aushubtiefen: bis 4,50 m
Menge: 150,000 m3
Kostengruppen nach DIN 276 - 2018-12: 511

**2.1.60 Boden Rohrgr. u. Schächte lösen, lagern (TE 150 m/ T 4,50 m) HB 1**
Leistung wie vor, jedoch

Leistung wie vor, jedoch

Homogenbereich 1 / HB 1:
Füllmaterial Kies-Sand
Verfüllmaterial: Kies-Sand-Gemenge 0/32
Naturmaterial, kein RC
Bodenklasse DIN 18300: 5

Aushubtiefen: bis 4,50 m
Menge: 300,000 m3
Kostengruppen nach DIN 276 - 2018-12: 511

**2.1.70 Boden Rohrgr. u. Schächte lösen, lagern (TE 250 m / T 1,75 m) HB A**
Boden für Rohrgräben und Schächte profilgerecht lösen, fördern, transportieren und auf der Baustelle lagern und sichern,

Homogenbereich A / HB A:
Auffüllungen, Erdmaterialien, z.T. steinig
Feinsand, schluffig bis stark schluffig, sehr schwach kiesig, z.T. schwach humos
Fremdbeimengungen 0 - 40 %

Bodengruppe DIN 18196: A
Bodenklasse DIN 18300: 3-4
Klasse DIN 18319: LBM1 - LBM2
Lagerungsdichte: weich bis steif, locker bis mitteldicht
Organischer Anteil: < 10%

Baugrubenbreiten nach DIN EN 1610 ausheben.
Die Grabensohle profilgemäß und nach DIN EN 1610 abgleichen.

Zwischenlagerung des Bodens im Baustellenbereich auf
geordneten Mieten.
Länge der Mieten bis 50 m
Breite der Mieten bis 10 m
Höhe der Mieten bis 3,00 m

Aushubtiefen: bis 1,75 m
Grabenbreite gem. DIN 4124

Mengenermittlung nach Aufmaß an Abtragsprofilen
Der Aushub ist nach Homogenbereichen getrennt zu lagern.

Förderweg bis 250 m
Menge: 125,000 m3
Kostengruppen nach DIN 276 - 2018-12: 511

**2.1.80 Boden Rohrgr. u. Schächte lösen, lagern (TE 250 m / T 4,50 m) HB B**
Leistung wie vor, jedoch

Homogenbereich B / HB B:
Quartär, Decklehm / Löss
Schluff, schwach feinsandig bis feinsandig
Fremdbeimengungen 0 %

Bodengruppe DIN 18196: UL, UM, UA
Bodenklasse DIN 18300: 4
Klasse DIN 18319: LBM1 - LBM2
Zusatzklasses S1
Lagerungsdichte: weich bis steif
Organischer Anteil: < 10%

Aushubtiefen: bis 4,50 m
Menge: 200,000 m3
Kostengruppen nach DIN 276 - 2018-12: 511

**2.1.90 Boden Rohrgr. u. Schächte lösen, lagern (TE 250 m / T 4,50 m) HB C**
Leistung wie vor, jedoch

Homogenbereich C / HB C:
Verwitterungszone / Hoddel
Schluff, Tonsteinbruch, schwach verlehmt bis verlehmt
Fremdbeimengungen 0 %

Verwitterung stark - kaum
Bodenklasse DIN 18300: 5 - 7
Klasse DIN 18319: FD1 - FD3 / FZ1 - FZ3
Zusatzklasses S2
Lagerungsdichte: mitteldicht bis dicht
Organischer Anteil: < 2%

Aushubtiefen: bis 4,50 m
Menge: 50,000 m3
Kostengruppen nach DIN 276 - 2018-12: 511

**2.1.100 Boden Rohrgr. u. Schächte lösen, lagern (TE 250 m/ T 4,50 m) HB 1**
Leistung wie vor, jedoch

Homogenbereich 1 / HB 1:
Füllmaterial Kies-Sand
Verfüllmaterial: Kies-Sand-Gemenge 0/32
Naturmaterial, kein RC
Bodenklasse DIN 18300: 5

Aushubtiefen: bis 4,50 m
Menge: 250,000 m3
Kostengruppen nach DIN 276 - 2018-12: 511

**2.1.110 Boden Rohrgr. u. Schächte lösen, einbauen (TE 250 m/ T 1,75 m) HB1**
Boden für Rohrgräben und Schächte profilgerecht lösen, fördern, transportieren und wieder einbauen, lagenweise verdichten,
Förderweg bis 200 m,
Einbauhöhe bis 1,5 m
Verformungsmodul mind. EV2 45 MPa,
Verdichtungsgrad mind. DPr 0,95,

Homogenbereich 1 / HB 1:
Füllmaterial Kies-Sand
Verfüllmaterial: Kies-Sand-Gemenge 0/32
Naturmaterial, kein RC
Bodenklasse DIN 18300: 5

Baugrubenbreiten nach DIN EN 1610 ausheben.
Die Grabensohle profilgemäß und nach DIN EN 1610 abgleichen.

Mengenermittlung nach Aufmaß an Abtragsprofilen
Der Aushub ist nach Homogenbereichen getrennt zu lagern.

Förderweg bis 250 m
Menge: 150,000 m3
Kostengruppen nach DIN 276 - 2018-12: 511

**2.1.120 Rohre mit Betonfüllung entfernen**
Im Zuge der berbgaulichen Sicherungsmaßnahmen wurden PVC Rohre DN 100 senkrecht / spitzwinklig in den Boden eingebracht und mit Beton verfüllt.

Diese müssen im Bereich des Erdaushubs entfernt werden.

Das Material ist der stofflichen Verwertung zuzuführen, incl. aller Gebühren.

Abrechnung nach Aufmaß
Menge: 50,000 m
Kostengruppen nach DIN 276 - 2018-12: 594

**2.1.130 Verbau nach Wahl AN Graben, Schachtbaugrube (T bis 2,50 m)**
Verbau für Rohrgräben und Schachtbauwerke, nach Wahl
des AN herstellen,

Verbautiefe über 1,25 bis 2,50 m,

Bodenklasse 3 bis 6, Verbau vorhalten und
nach Abschluss der Arbeiten wieder beseitigen,

Vorhaltedauer nach Baufortschritt Rohrleitungsbau

abgerechnet wird nach tatsächlicher Ansichtsfläche Verbau
Menge: 1000,000 m2
Kostengruppen nach DIN 276 - 2018-12: 529

**2.1.140 Verbau nach Wahl AN Graben, Schachtbaugrube (T bis 4,50 m)**
Verbau für Gräben und Schachtbaugruben, nach Wahl des
AN, Verbautiefe über 1,25 bis 4,50 m,

Bodenklasse 3 und 4, Verbau vorhalten und
wieder beseitigen,

Vorhaltedauer nach Baufortschritt Rohrleitungsbau

abgerechnet wird nach tatsächlicher Ansichtsfläche Verbau
Menge: 550,000 m2
Kostengruppen nach DIN 276 - 2018-12: 529

**2.1.150 Füllsand für Leitungsgräben (Tiefe bis 1,75 m)**
Natursand, Sand 0/2 liefern und zur Verfüllung der
Arbeitsräume, Bettung und Auflager der Rohrgräben
lagenweise einbauen und lagenweise verdichten.
Tragfähigkeit: mind. Ev2 >/= 45 MPa
Tiefe der Arbeitsräume u. Rohrleitungen:  bis 1,75 m
Grabenbreite gem. DIN 4124

Abrechnung nach Aufmaß in Verbindung mit Lieferscheinen.
Menge: 250,000 m3
Kostengruppen nach DIN 276 - 2018-12: 511

**2.1.160 Füllsand für Leitungsgräben (Tiefe über 1,75 bis 4,50 m)**
Leistung wie vor, jedoch:

Tiefe der Arbeitsräume u. Rohrleitungen: über 1,75 bis 4,50m
Menge: 400,000 m3
Kostengruppen nach DIN 276 - 2018-12: 511

**2.1.170 Rohrgräben und Baugruben verfüllen (TE 150 m/ T 1,75 m)**
Rohrgräben und Baugruben verfüllen;
gelagerten Boden aufnehmen, trasportieren, profilgerecht in Leitungsgräben lagenweise wieder einbauen u. lagenweise verdichten,

Förderweg bis 150 m,
Verformungsmodul mind. EV2 45 MPa,
Verdichtungsgrad mind. DPr 0,95,
Bodenklasse 3  DIN 18300,

Mengenermittlung nach Aufmaß an Auftragsprofilen

Einbautiefe unter GOK bis 1,75 m,
Einbaustärke  bis 1,75 m,
Menge: 250,000 m3
Kostengruppen nach DIN 276 - 2018-12: 511

**2.1.180 Rohrgräben und Baugruben verfüllen (TE 150 m / T 4,50 m)**
Leistung wie vor, jedoch:

Einbautiefe unter GOK bis 4,5 m,
Einbaustärke  über 1,75 bis 4,5 m,
Menge: 300,000 m3
Kostengruppen nach DIN 276 - 2018-12: 511

**2.1.190 Rohrgräben und Baugruben verfüllen (TE 250 / T 1,75 m)**
Rohrgräben und Baugruben verfüllen;
gelagerten Boden aufnehmen, transportieren,  profilgerecht  in Leitungsgräben lagenweise wieder einbauen u. lagenweise verdichten,

Verformungsmodul mind. EV2 45 MPa,
Verdichtungsgrad mind. DPr 0,95,
Bodenklasse 3  DIN 18300,
Mengenermittlung nach Aufmaß an Auftragsprofilen

Förderweg bis 250 m

Einbautiefe unter GOK bis 1,75 m,
Einbaustärke  bis 1,75 m,
Menge: 150,000 m3
Kostengruppen nach DIN 276 - 2018-12: 511

**2.1.200 Rohrgräben und Baugruben verfüllen (TE 250 / T 4,5 m)**
Rohrgräben und Baugruben verfüllen;
gelagerten Boden aufnehmen, transportieren,  profilgerecht  in Leitungsgräben lagenweise wieder einbauen u. lagenweise verdichten,

Verformungsmodul mind. EV2 45 MPa,
Verdichtungsgrad mind. DPr 0,95,
Bodenklasse 3  DIN 18300,
Mengenermittlung nach Aufmaß an Auftragsprofilen

Förderweg bis 250 m

Einbautiefe unter GOK bis 4,5 m,
Einbaustärke  über 1,75 bis 4,5 m,
Menge: 250,000 m3
Kostengruppen nach DIN 276 - 2018-12: 511

**2.1.210 Füllsand für Arbeitsräume Gebäude / Rohrgräben (Tiefe bis 1,50 m)**
Natursand, liefern und zur Verfüllung der Arbeitsräume
sowie als Bettung und Verfüllung der Rohrgräben
lagenweise einbauen und verdichten.

Zuordnungsstufe gem. LAGA Z 0
Frostwiderstand gemäß TL Gestein-StB: F1
Feinkornanteil (< 0,063 mm) d. Lieferkörnung: < 5 %,
Wasserdurchlässigkeit:  mind. 360 l/m2/h

Tragfähigkeit: mind. Ev2 >/= 45 MPa/ m²
Verdichtungsgrad unter Verkehrsflächen: DPr 98%

Tiefe der Arbeitsräume u. Rohrleitungen: 0,50 bis ca.
1,50 m unter der GOK.
Auftragsstärke bis 1,50 m

Abrechnung nach Aufmass in Kombination mit Lieferscheinen zur Plausibilitätsprüfung.
Menge: 250,000 m3
Kostengruppen nach DIN 276 - 2018-12: 511

#### Titel 2.2 Kontrollschächte Regenwasser

**2.2.10 Kontrollschacht RW 10: Beton DN 1000 T bis 1,50 m, 2 Einb., gewinkelt**
Schacht aus Beton-/Stahlbetonfertigteilen DIN EN 1917
und DIN V 4034-1, rund, lichte Weite DN 1000,
für Regenwasserentwässerung

mit Schachtunterteil
Schachtringen/Schachtrohr, ggf. Übergangsring oder
Übergangsplatte, Schachthals, Auflageringen,
Bauteilverbindung mit Dichtringen aus Elastomeren
DIN EN 681-1 und DIN 4060 als Kompressionsdichtung,
Dichtringe werkseitig fest eingebaut, einläufiger
Steigeisengang mit Steigbügeln DIN V 19555, aus Stahl,
kunststoffummantelt, Gerinne und Auftritt aus Beton C
35/45, Auftritt in Scheitelhöhe,
Anschlüsse für gelenkige Einbindung der Zu- und Abläufe
mit Muffe,

Ausführung:
als Durchgangsschacht,
Gerinne gewinkelt,

Zulauf: DN 150 PP
Ablauf DN 200 PP

Winkel Zulauf / Ablauf: 90° (Altgrad)

Gerinneführung nach ATV-DVWK A 157,
lichte Schachttiefe bis 1,50 m
Menge: 1,000 St
Kostengruppen nach DIN 276 - 2018-12: 551

**2.2.20 Absturz-Schacht RW 20: Beton DN 1000 T bis 3,50 m, 2 Einb., gerade**
Leistung wie vor, jedoch:

DN 1000

Ausführung:
als Durchgangsschacht,
mit zus. Bohrung für äußerem Absturz
Gerinne gerade,

Zulauf: DN 200 PP,
Ablauf: DN 600 B,

Winkel Zulauf / Ablauf: 180° (Altgrad)

Gerinneführung nach ATV-DVWK A 157,
lichte Schachttiefe bis 3,50 m.
Menge: 1,000 St
Kostengruppen nach DIN 276 - 2018-12: 551

**2.2.30 Kontrollschacht RW 30: Beton DN 1000 T bis 3,50 m, 2 Einb., gewinkelt**
Leistung wie vor, jedoch:

DN 1000

Ausführung:
als Durchgangsschacht,
mit gewinkeltem Gerinne,

Zulauf: DN 600 B,
Ablauf: DN 600 B,

Winkel Zulauf / Ablauf: 90° (Altgrad)

Gerinneführung nach ATV-DVWK A 157,
lichte Schachttiefe bis 3,50 m.
Menge: 1,000 St
Kostengruppen nach DIN 276 - 2018-12: 551

**2.2.40 Kontrollschacht RW 40: Beton DN 1200 T bis 3,50 m, 2 Einb., gewinkelt**
Leistung wie vor, jedoch:

DN 1200

Ausführung:
als Durchgangsschacht,
mit gewinkeltem Gerinne,

Zulauf: DN 600 B,
Ablauf: DN 800 B,

Winkel Zulauf / Ablauf: 90° (Altgrad)

Gerinneführung nach ATV-DVWK A 157,
lichte Schachttiefe bis 3,50 m.
Menge: 1,000 St
Kostengruppen nach DIN 276 - 2018-12: 551

**2.2.50 Kontrollschacht RW 50: Beton DN 1200 T bis 4,0 m, 2 Einb., gerade**
Leistung wie vor, jedoch:

DN 1200

Ausführung:
als Durchgangsschacht,
mit geradem Gerinne,

Zulauf: DN 800 B
Ablauf: DN 800 B,

Winkel Zulauf / Ablauf: 180° (Altgrad)

Gerinneführung nach ATV-DVWK A 157,
lichte Schachttiefe bis 4,0 m.
Menge: 1,000 St
Kostengruppen nach DIN 276 - 2018-12: 551

**2.2.60 Absturz-Schacht RW 60: Beton DN 1200 T bis 3,0 m, 2 Einb., gewinkelt**
Leistung wie vor, jedoch:

DN 1200

Ausführung:
als Durchgangsschacht,
mit zus. Bohrung für inneren Absturz
mit gewinkeltem Gerinne,

Zulauf: DN 800 B,
Ablauf: DN 800 B,
zusätzlicher Zulauf DN 200 PP

Winkel Ablauf / Zulauf 1: 270° (Altgrad)

Gerinneführung nach ATV-DVWK A 157,
lichte Schachttiefe bis 3,0 m.
Menge: 1,000 St
Kostengruppen nach DIN 276 - 2018-12: 551

**2.2.70 Kontrollschacht RW 70: Beton DN 1200 T bis 1,80 m, 2 Einb., gewinkelt**
Leistung wie vor, jedoch:

DN 1200

Ausführung:
als Durchgangsschacht,
mit gewinkeltem Gerinne,

Zulauf: DN 800 B,
Ablauf: DN 600 B,

Winkel Ablauf / Zulauf: 90° (Altgrad)

Gerinneführung nach ATV-DVWK A 157,
lichte Schachttiefe bis 1,80 m.
Menge: 1,000 St
Kostengruppen nach DIN 276 - 2018-12: 551

**2.2.80 Kontrollschacht RW 80: Beton DN 1000 T bis 1,75 m, 3 Einb., gewinkelt**
Leistung wie vor, jedoch:

DN 1000

Ausführung:
als Durchgangsschacht,
mit gewinkeltem Gerinne,

Zulauf 1: DN 200 PP,
Zulauf 2: DN 100 Druckleitung
Ablauf: DN 600 B,

Winkel Ablauf / Zulauf 1: 206° (Altgrad)
Winkel Ablauf / Zulauf 2: 249° (Altgrad)

Gerinneführung nach ATV-DVWK A 157,
lichte Schachttiefe bis 1,75 m.
Menge: 1,000 St
Kostengruppen nach DIN 276 - 2018-12: 551

**2.2.90 Drosselschacht RW 80: Beton DN 1500 T bis 2,50 m, 3 Einb., gewinkelt**
Leistung wie vor, jedoch:

DN 1500

Ausführung:
als Absetzschacht,
ohne Gerinne,
mit Drossel Einrichtung und Notüberlauf.
mit zus. Bohrung für Notüberlauf.

Drosseleinrichtung und Rohrleitungen Notüberlauf werden gesondert vergütet.

Zulauf 1: DN 600 B,
Zulauf 2: DN 600 B
Ablauf: DN 300 PP
Notüberlauf DN 150 PP

Winkel Ablauf / Zulauf 1: 118° (Altgrad)
Winkel Ablauf / Zulauf 2: 209° (Altgrad)

Gerinneführung nach ATV-DVWK A 157,
lichte Schachttiefe bis 2,50 m.
Menge: 1,000 St
Kostengruppen nach DIN 276 - 2018-12: 551

#### Titel 2.3 Kontrollschächte Schmutzwasser / Mischwasser

**2.3.10 Schacht SW 10: Beton DN 1000 T bis 1,25 m, 2 Einb., gewinkelt**
Kontrollschächte, rund, als Betonfertigteilschächte,
DIN 4034, Grundkörper aus Beton.
Druckfestigkeitsklasse C 40/50, DIN 1045,
Expositionsklasse XA3 (CEM I 42,5 R-HS, DIN 1164).

Schachtaufbau:
Sauberkeitsschicht aus C 12/15, min 5 cm.
Schachtsohle aus Stahlbeton C 25/30, min 20 cm.
Grundkörper (ggfs. Schachtringe) mit angeformten Muffen
oder Anschlussstücken für Rohrleitungsanschlüsse
entsprechend den zu- und abgehenden Rohrleitungen nach
Lage und Durchmesser. Für den Anschluss von Rohren aus
anderen Werkstoffen als Beton sind die dafür genormten
Anschlussstücke zu verwenden. Bei STZ-Leitungen sind
STZ-Gelenkstücke GM zu verwenden. Bei PVC-HS-Rohren
sind HS-Schachtmuffen einzubauen.

Profilbeton entsprechend den zu- und abgehenden
Rohrleitungen. Sohlgerinne mit Pressklinkern oder
Steinzeugschale bis Scheitelhöhe der Rohrleitungen
verkleiden.
Auftrittsflächen, m = 1:20, mit 3 cm Estrich
MV 1:2,5.
Schachtringe SR und exzentr. Schachthals SH n. DIN
4034, GK I, ggfl. mit Zwischendeckenplatte für Durchm.
i. L. größer 1,0 m.
Alle Schacht-Fertigteile unter Verwendung von
Dichtmitteln aus Elastomeren (DIN 4060) z.B. F109
versetzen. Zusätzl. Verbindungsmittel nach
Herstellervorschrift.
Einbau von einläufigen Steigbügeln aus VA Stahl (DIN
19555) GUV 16.11.
Für den Höhenausgleich dürfen höchstens 3 Stück
verschiebesichere Ausgleichsringe 8 cm verwendet
werden. Gemauerte Grundkörper erhalten außen einen 2 cm
starken Zementputz MG III.
Die gesamte Außenhaut des gemauerten Schachtbauwerkes
ist nach Angabe mit einem zweimaligen Schutzanstrich
Inertol I dick U o.ä. zu versehen.
Es sind die Empfehlungen und Hinweise der
ATV-Arbeitsblätter
A 157 und M 158 zu beachten.
Fix- und fertige Leistung einschl. Lieferung sämtlicher
Materialien und aller Bau- und Bau-Hilfsstoffe sowie
der erforderlichen Baugrubenaussteifungen und
Schalungen.

Ausführung:
als Durchgangsschacht,
mit gewinkeltem Gerinne,

1 Zulauf für Rohre aus PP DN 150
1 Ablauf für Rohre aus PP DN 200

Winkel Ablauf / Zulauf: 90° (Altgrad)

lichte Weite:´ DN 1000 ´
lichte Schachttiefe: 1,25 m
Menge: 1,000 St
Kostengruppen nach DIN 276 - 2018-12: 551

**2.3.20 Schacht SW 20: Beton DN 1000 T bis 1,75 m, 2 Einb., gerade**
Leistung wie vor, jedoch:

Ausführung:
als Durchgangsschacht,
mit geradem Gerinne,

1 Zulauf für Rohre aus PP DN 200
1 Ablauf für Rohre aus PP DN 200

Winkel Ablauf / Zulauf: 180° (Altgrad)

lichte Weite:´ DN 1000 ´
lichte Schachttiefe: bis 1,75 m
Menge: 1,000 St
Kostengruppen nach DIN 276 - 2018-12: 551

**2.3.30 Schacht SW 30: Beton DN1000 T bis 2,0 m, 2 Einb., gewinkelt**
Leistung wie vor, jedoch:

Ausführung:
als Durchgangsschacht,
mit gewinkeltem Gerinne,

1 Zulauf für Rohre aus PP DN 200
1 Ablauf für Rohre aus PP DN 200

Winkel Ablauf / Zulauf: 90° (Altgrad)

lichte Weite:´ DN 1000 ´
lichte Schachttiefe: bis 2,0 m
Menge: 1,000 St
Kostengruppen nach DIN 276 - 2018-12: 551

**2.3.40 Schacht SW 40: Beton DN1000 T bis 2,25 m, 2 Einb., gewinkelt**
Leistung wie vor, jedoch:

Ausführung:
als Durchgangsschacht,
mit gewinkeltem Gerinne,

1 Zulauf für Rohre aus PP DN 200
1 Ablauf für Rohre aus PP DN 200

Winkel Ablauf / Zulauf: 90° (Altgrad)

lichte Weite:´ DN 1000 ´
lichte Schachttiefe: bis 2,25 m
Menge: 1,000 St
Kostengruppen nach DIN 276 - 2018-12: 551

**2.3.50 Schacht SW 50: Beton DN1000 T bis 2,75 m, 2 Einb., gerade**
Leistung wie vor, jedoch:

Ausführung:
als Durchgangsschacht,
mit geradem Gerinne,

1 Zulauf für Rohre aus PP DN 200
1 Ablauf für Rohre aus PP DN 200

Winkel Ablauf / Zulauf: 180° (Altgrad)

lichte Weite:´ DN 1000 ´
lichte Schachttiefe: bis 2,75 m
Menge: 1,000 St
Kostengruppen nach DIN 276 - 2018-12: 551

**2.3.60 Schacht SW 60: Beton DN1000 T bis 3,25 m, 2 Einb., gewinkelt**
Leistung wie vor, jedoch:

Ausführung:
als Durchgangsschacht,
mit gewinkeltem Gerinne,

1 Zulauf für Rohre aus PP DN 200
1 Ablauf für Rohre aus PP DN 200

Winkel Ablauf / Zulauf: 270° (Altgrad)

lichte Weite:´ DN 1000 ´
lichte Schachttiefe: bis 3,25 m
Menge: 1,000 St
Kostengruppen nach DIN 276 - 2018-12: 551

**2.3.70 Schacht SW 70: Beton DN1000 T bis 2,50 m, 2 Einb., gewinkelt**
Leistung wie vor, jedoch:

Ausführung:
als Durchgangsschacht,
mit gewinkeltem Gerinne,

1 Zulauf für Rohre aus PP DN 200
1 Ablauf für Rohre aus PP DN 200

Winkel Ablauf / Zulauf: 90° (Altgrad)

lichte Weite:´ DN 1000 ´
lichte Schachttiefe: bis 2,50 m
Menge: 1,000 St
Kostengruppen nach DIN 276 - 2018-12: 551

**2.3.80 Absturz-Schacht MW 80: Beton DN1000 T bis 2,25 m, 3 Einb., gewinkelt**
Leistung wie vor, jedoch:

Ausführung:
als Durchgangsschacht, als Absturzschacht
mit zus. Bohrung für äußeren Absturz DN 300
mit gewinkeltem Gerinne,

1 Zulauf für Rohre aus PP DN 200
1 Zulauf für Rohre aus PP DN 300
1 Ablauf für Rohre aus PP DN 300

Winkel Ablauf / Zulauf Esw: 180° (Altgrad)
Winkel Ablauf / Zulauf Erw: 153° (Altgrad)

Esw sohlgleich
Erw äußerer Absturz

lichte Weite:´ DN 1000 ´
lichte Schachttiefe: bis 2,25 m
Menge: 1,000 St
Kostengruppen nach DIN 276 - 2018-12: 551

**2.3.90 Schacht MW 90: Beton DN1000 T bis 2,0 m, 2 Einb., gewinkelt**
Leistung wie vor, jedoch:

Ausführung:
als Durchgangsschacht,
mit gewinkeltem Gerinne,

1 Zulauf für Rohre aus PP DN 300
1 Ablauf für Rohre aus PP DN 300

Winkel Ablauf / Zulauf: 92° (Altgrad)

lichte Weite:´ DN 1000 ´
lichte Schachttiefe: bis 2,0 m
Menge: 1,000 St
Kostengruppen nach DIN 276 - 2018-12: 551

**2.3.100 Schacht MW 100: Beton DN1000 T bis 4,50 m, 3 Einb., gewinkelt**
Leistung wie vor, jedoch:

Ausführung:
als Durchgangsschacht,
mit gewinkeltem Gerinne,

1 Zulauf für Rohre aus PP DN 300
1 Zulauf für Rohre STZ DN 300
1 Ablauf für Rohre aus PP DN 300

Winkel Ablauf / Zulauf STZ: 180° (Altgrad)
Winkel Ablauf / Zulauf PP: 94° (Altgrad)

lichte Weite:´ DN 1000 ´
lichte Schachttiefe: bis 4,50 m
Menge: 1,000 St
Kostengruppen nach DIN 276 - 2018-12: 551

#### Titel 2.4 Schächte sonstiges

**2.4.10 Zulage Durchgangsschacht zus. Zulauf / Ablauf**
Zusätzlicher Zulauf / Ablauf DN 150 bis 300

Als Zulage zur oben genannten Position.
Menge: 3,000 St
Kostengruppen nach DIN 276 - 2018-12: 551

**2.4.20 Zulage Durchgangsschacht Unterstürze außenliegend DN 300 / bis 0,75**
Außenliegende Unterstürze an Revisionsschächten bei
Absturzhöhen bis zu 1,50 m zwischen Zulauf und Ablauf
der Revisionsschächte liefern und unter 45 Grad
einbauen.
Fix- und fertige Leistung einschließlich aller
Formstücke, Abzweige und Anschlussstücke an
Rohrleitungen und Schächten sowie der erforderlichen Rohreinbindungen, Betonummantelungen und des zusätzlichen Erdaushubes.

Schachteinbautiefe: bis ca. 2,25 m

Material PP, DN 300
Absturzhöhe bis 0,75 m
Als Zulage zur oben genannten Positionen.
Menge: 1,000 St
Kostengruppen nach DIN 276 - 2018-12: 551

**2.4.30 Zulage Durchgangsschacht Unterstürze außenliegend DN 300 / bis 2,75**
Außenliegende Unterstürze an Revisionsschächten bei
Absturzhöhen bis zu 1,50 m zwischen Zulauf und Ablauf
der Revisionsschächte liefern und unter 45 Grad
einbauen.
Fix- und fertige Leistung einschließlich aller
Formstücke, Abzweige und Anschlussstücke an
Rohrleitungen und Schächten sowie der erforderlichen Rohreinbindungen, Betonummantelungen und des zusätzlichen Erdaushubes.

Schachteinbautiefe: bis ca. 4,50 m

Material PP, DN 300
Absturzhöhe bis 2,75 m
Als Zulage zur oben genannten Positionen.
Menge: 1,000 St
Kostengruppen nach DIN 276 - 2018-12: 551

**2.4.40 Zulage Durchgangsschacht Unterstürze außenliegend DN 200 / bis 1,50**
Außenliegende Unterstürze an Revisionsschächten bei
Absturzhöhen bis zu 1,50 m zwischen Zulauf und Ablauf
der Revisionsschächte liefern und unter 45 Grad
einbauen.
Fix- und fertige Leistung einschließlich aller
Formstücke, Abzweige und Anschlussstücke an
Rohrleitungen und Schächten sowie der erforderlichen Rohreinbindungen, Betonummantelungen und des zusätzlichen Erdaushubes.

Schachteinbautiefe: bis ca. 3,0 m

Material PP, DN 200
Absturzhöhe bis 1,50 m
Als Zulage zur oben genannten Positionen.
Menge: 2,000 St
Kostengruppen nach DIN 276 - 2018-12: 551

**2.4.50 Zulage Durchgangsschacht Unterstürze innenliegend DN 200 / bis 1,50**
Innenliegende Unterstürze an Revisionsschächten bei
Absturzhöhen bis zu 1,50 m zwischen Zulauf und Ablauf
der Revisionsschächte liefern und einbauen.
Fix- und fertige Leistung einschließlich aller
Formstücke, Abzweige und Anschlussstücke an
Rohrleitungen und Schächten sowie der erforderlichen Rohreinbindungen, Betonummantelungen und des zusätzlichen Erdaushubes.

Schachteinbautiefe: bis 3,0 m

Material PP
bis DN 200
Absturzhöhe bis 1,50 m

Als Zulage zu oben genannten Positionen.
Menge: 1,000 St
Kostengruppen nach DIN 276 - 2018-12: 551

**2.4.60 Drossel-Einrichtung 65,0 l/s**
Herstellen einer Drossel-Einrichtung als Ablauf aus dem
Drossel-Schacht Regenwasser.

Einrichtung zur Drosselung der Ablaufmenge im Einstau

Bauweise:
Drossel Einsatz
Einrichtung zur Drosselung der Ablaufmenge
Drosselschieber zur Abflussregelung im Auslauf des Bauwerks mit Reguliermöglichkeit der Abflussmenge (Drosselschieber) am Schachteinstieg.

Regulierbare Drosselvorrichtung Edelstahl V2A

es ist eine dauerhafte gedrosselten Ableitung mit
max. 65,0 l/s
zu gewährleisten.

Incl. aller erforderlichen Rohrleitungsstücke, Form-
und Übergangsstücke.

Die Drossel-Einrichtung ist am Beton-Schachtkörper
dauerhaft zu fixieren. Ein Lösen der Drossel im Betrieb
durch Wassereinstau mit Schwebstoffen ist zwingend zu
verhindern.
Menge: 1,000 St
Kostengruppen nach DIN 276 - 2018-12: 551

#### Titel 2.5 Schachtabdeckungen

**2.5.10 Schachtabdeckung Begu Klasse D**
Begu-Schachtabdeckung (EN 124, DIN 1229) Klasse D 400,
Rahmen rund und Deckel aus Gusseisen mit
Lüftungsöffnungen und dämpfender Einlage, liefern und
fachgerecht versetzen.

Abmessungen:  D = 0,625 m

Das Material ist vor Einbau zu bemustern!
Menge: 2,000 St
Kostengruppen nach DIN 276 - 2018-12: 551

**2.5.20 Schachtabdeckung Begu Klasse D, verschraubbar**
Begu-Schachtabdeckung (EN 124, DIN 1229) Klasse D 400,
Rahmen rund und Deckel aus Gusseisen mit
Lüftungsöffnungen und dämpfender Einlage, liefern und
fachgerecht versetzen.

Deckel verschraubbar mit mind. 3 Schrauben Edelstahl.

Abmessungen:  D = 0,625 m

Das Material ist vor Einbau zu bemustern!
Menge: 3,000 St
Kostengruppen nach DIN 276 - 2018-12: 551

**2.5.30 Schachtabdeckung Begu Klasse D, geschlossen**
Begu-Schachtabdeckung (EN 124, DIN 1229) Klasse D 400,
Rahmen rund und Deckel aus Gusseisen ohne
Lüftungsöffnungen, mit dämpfender Einlage, liefern und fachgerecht versetzen.

Abmessungen:  D = 0,625 m

Das Material ist vor Einbau zu bemustern!
Menge: 2,000 St
Kostengruppen nach DIN 276 - 2018-12: 551

**2.5.40 Einlaufrost, Klasse D**
Einlaufrost (DIN EN 124) Klasse D 400, lichte Weite 605
mm,
BEGU-Rahmen, rund mit PEWEPREN Einlagen,
für Schmutzfänger nach DIN 1221-F,
Rost aus Gusseisen, Muldenform, Stichmaß 10 mm mit
rutschsicherer Oberfläche, Schlitzweite 31 mm.
Menge: 2,000 St
Kostengruppen nach DIN 276 - 2018-12: 551
Kostengruppen nach DIN 276-1 2008: 551

**2.5.50 Schmutzfänger, schwere Ausführung**
Schmutzfänger (DIN 1221), schwere Ausführung, aus
verzinktem Stahlblech, liefern und einbauen.

Abmessungen:  D = 0,60 m
Menge: 18,000 St
Kostengruppen nach DIN 276 - 2018-12: 551

**2.5.60 Anschlusssteine für Umpflasterung, grau**
Umpflasterung von runden Schachtabdeckungen
Ort der Ausführung: Überlaufschächte der Mulden

(Einlaufrost) mit Basamentsteinen 16/16/14 cm in einer
4 cm starken Edelsplittbettung (K 0/5), auf einer 20 cm
starken Schottertragschicht aus Hart-Kalkstein-Schotter
0/32 (HKS).
Das Pflaster ist außen mit einer 10 cm starken
Rückenstütze aus Beton C12/15 bis 5 cm unter
Steinoberkante zu versehen.
Einschließlich Lieferung aller Materialien und aller
erf. Nebenarbeiten.

Abmessungen:  ca. 1,5 x 1,5 m
Farbe  :  granit-grau
Menge: 5,000 m2
Kostengruppen nach DIN 276 - 2018-12: 551
Kostengruppen nach DIN 276-1 2008: 551

**2.5.70 provisorische Schachtabdeckung Stahlplatte verlegen sichern**
Provisorische Schachtabdeckung, Stahlabdeckplatten
liefern, verlegen und gegen verrutschen im
Baustraßenbereich sichern.
Rückbau Verwertung durch den AN bei Einbau der endgültigen Schachtabdeckungen.
Menge: 12,000 St
Kostengruppen nach DIN 276 - 2018-12: 551

#### Titel 2.6 Kanalrohre Beton

**2.6.10 Entwässerungsrohrleitung Beton K/KF DN800**
Entwässerungsrohrleitung aus Betonrohren nach
statischen und konstruktiven Erfordernissen nach DIN EN
1610 herstellen. Anschluss an Schacht sowie Formstücke
werden gesondert vergütet.
Rohr DN 800
Rohr aus Beton nach DIN 4032, Form K oder KF nach Wahl des AN.
Rohrverbindung nach Wahl des AN
Bettung nach DIN EN 1610, Typ 1.

Fließsohlentiefe: über ca. 1,8 bis 4,0 m

Überdeckungshöhe über ca.0,85 bis 2,80 m
Straßenverkehrslast = SLW 60.
Statische Berechnung aufstellen und liefern.

Verlegung in vorhandenem Graben,
untere Bettungsschicht mind. 20 cm dick, aus Sand,
obere Bettungsschicht Dicke 30 cm, aus Sand,
Verlegung entspr. DIN EN 1610.
Menge: 115,000 m
Kostengruppen nach DIN 276 - 2018-12: 551

**2.6.20 Entwässerungsrohrleitung Beton K/KF DN600**
Leistung wie vor, jedoch:

Dimensionierung DN 600

Fließsohlentiefe: über ca. 1,60 bis 3,40 m

Überdeckungshöhe über ca. 0,85 bis 3,00 m
Straßenverkehrslast = SLW 60.
Statische Berechnung aufstellen und liefern.

Verlegung in vorhandenem Graben,
untere Bettungsschicht mind. 20 cm dick, aus Sand,
obere Bettungsschicht Dicke 30 cm, aus Sand,
Verlegung entspr. DIN EN 1610.
Menge: 120,000 m
Kostengruppen nach DIN 276 - 2018-12: 551

**2.6.30 Entwässerungsrohrleitung Passstück Beton K/KF DN800**
Passstück, Baulänge nach Angabe Baustelle,
aus Beton, Festigkeitsklasse C 40/50,
Ausführung Spitzende/Spitzende (SS), Baulänge 1 m,
Kreisquerschnitt, DN 800.
Menge: 2,000 St
Kostengruppen nach DIN 276 - 2018-12: 551

**2.6.40 Entwässerungsrohrleitung Passstück Beton K/KF DN600**
Passstück, Baulänge nach Angabe Baustelle,
aus Beton, Festigkeitsklasse C 40/50,
Ausführung Spitzende/Spitzende (SS), Baulänge 1 m,
Kreisquerschnitt, DN 600.
Menge: 2,000 St
Kostengruppen nach DIN 276 - 2018-12: 551

**2.6.50 Betongelenkstück SM C40/50 L 1m Kreisquerschnitt DN800**
Gelenkstück aus Beton, Festigkeitsklasse C 40/50,
Ausführung Spitzende/Muffe (SM), Baulänge 1 m,
für Betonrohrleitungen der Vorpositionen

Kreisquerschnitt, DN 800.
Menge: 3,000 St
Kostengruppen nach DIN 276 - 2018-12: 551

**2.6.60 Betongelenkstück SM C40/50 L 1m Kreisquerschnitt DN600**
Leistung wie vor, jedoch:

Dimensionierung: DN 600
Menge: 3,000 St
Kostengruppen nach DIN 276 - 2018-12: 551

**2.6.70 Betongelenkstück SS C40/50 L 1m Kreisquerschnitt DN800**
Gelenkstück aus Beton, Festigkeitsklasse C 40/50,
Ausführung Spitzende/Spitzende (SS), Baulänge 1 m,
für Betonrohrleitungen der Vorpositionen

Kreisquerschnitt, DN 800.
Menge: 3,000 St
Kostengruppen nach DIN 276 - 2018-12: 551

**2.6.80 Betongelenkstück SS C40/50 L 1m Kreisquerschnitt DN600**
Leistung wie vor, jedoch:

Dimensionierung: DN 600
Menge: 3,000 St
Kostengruppen nach DIN 276 - 2018-12: 551

**2.6.90 Schnitt für Betonrohr DN 800**
Regelmäßiger Schnitt als Grundlage für die Herstellung einer Betonrohrverbindung  erstellen.
Einschließlich Überarbeiten der Schnittkante und versiegeln von angeschnittenen Stahleinlagen.

Dimensionierung der Rohrleitung KF DN800
Menge: 2,000 St
Kostengruppen nach DIN 276 - 2018-12: 551

**2.6.100 Schnitt für Betonrohr DN 600**
Regelmäßiger Schnitt als Grundlage für die Herstellung einer Betonrohrverbindung  erstellen.
Einschließlich Überarbeiten der Schnittkante und versiegeln von angeschnittenen Stahleinlagen.

Dimensionierung der Rohrleitung KF DN800
Menge: 2,000 St
Kostengruppen nach DIN 276 - 2018-12: 551

**2.6.110 Manschetten für Betonrohrverbindung DN 800**
Manschetten für Betonrohrverbindung liefern und einbauen.
Betonrohrverbindung zur ortsfesten Verbindung von plan geschnittenen Rohrenden ohne Glocke / Muffe

Dimensionierung der Rohrleitung KF DN 800
Menge: 1,000 St
Kostengruppen nach DIN 276 - 2018-12: 551

**2.6.120 Manschetten für Betonrohrverbindung DN 600**
Manschetten für Betonrohrverbindung liefern und einbauen.

Dimensionierung der Rohrleitung KF DN 600
Menge: 1,000 St
Kostengruppen nach DIN 276 - 2018-12: 551

#### Titel 2.7 Rohrleitungen

**2.7.10 Polypropylen-Abflussrohr (blau / braun) DN 100**
Polypropylen-Abflussrohr (blau / braun)
mit Steckmuffe (mit Lippendichtung),
Zulassungs-Nummer Z-42.1-282/283 Anlehnung an die DIN
EN 1852-1 einschl. allen Anschluss-, Dichtungs-, Befestigungs- und Verbindungsmaterialen
liefern und montieren.

Die Farbe ist entsprechend dem abzuführenden Medium einzubauen:
- Blau Regenwasser
- Brau Schmutzwasser

Mindest-Ringsteifigkeit DIN EN ISO 9969 SN 10,
Rohrverbindung mit Steckmuffen,
Straßenverkehrslast = SLW 60

Verlegung in vorhandenem Graben,
untere Bettungsschicht mind. 10 cm dick, aus Sand,
obere Bettungsschicht Dicke 30 cm, aus Sand,
Verlegung entspr. DIN EN 1610.

Dimensionierung DN 100
Menge: 15,000 m
Kostengruppen nach DIN 276 - 2018-12: 551

**2.7.20 Polypropylen-Abflussrohr (blau / braun) DN 150**
Leistung wie vor, jedoch:

Dimensionierung: DN 150
Menge: 125,000 m
Kostengruppen nach DIN 276 - 2018-12: 551

**2.7.30 Polypropylen-Abflussrohr (blau / braun) DN 200**
Leistung wie vor, jedoch:

Dimensionierung: DN 200
Menge: 325,000 m
Kostengruppen nach DIN 276 - 2018-12: 551

**2.7.40 Polypropylen-Abflussrohr (blau / braun) DN 300**
Leistung wie vor, jedoch:

Dimensionierung: DN 300
Menge: 95,000 m
Kostengruppen nach DIN 276 - 2018-12: 551

**2.7.50 Bogen mit Steckmuffe, 15° bis 45° DN 100**
Bogen mit Steckmuffe, 15° bis 45°
Form- und Verbindungsstück für zuvor
genannte Abwasserleitungen aus PP-Rohren,
liefern und verlegen

Farbgebung analog Pos. Polyproylen Abflussrohr

Dimensionierung DN 100.
Menge: 10,000 St
Kostengruppen nach DIN 276 - 2018-12: 551

**2.7.60 Bogen mit Steckmuffe, 15° bis 45° DN 150**
Leistung wie vor, jedoch:

Bogen mit Steckmuffe, 15° bis 45° DN 150
Menge: 55,000 St
Kostengruppen nach DIN 276 - 2018-12: 551

**2.7.70 Bogen mit Steckmuffe, 15° bis 45° DN 200**
Leistung wie vor, jedoch:

Bogen mit Steckmuffe, 15° bis 45° DN 200
Menge: 25,000 St
Kostengruppen nach DIN 276 - 2018-12: 551

**2.7.80 Bogen mit Steckmuffe, 15° bis 45° DN 300**
Leistung wie vor, jedoch:

Bogen mit Steckmuffe, 15° bis 45° DN 300
Menge: 30,000 St
Kostengruppen nach DIN 276 - 2018-12: 551

**2.7.90 Abzweig mit Steckmuffe, 45° bis 87° DN 100**
Abzweig mit Steckmuffe, 45° bis 87°
Form- und Verbindungsstück für zuvor
genannte
Abwasserleitungen aus PP-Rohren,
liefern und verlegen.

Farbgebung analog Pos. Polyproylen Abflussrohr

Dimensionierung  DN 100.
Menge: 2,000 St
Kostengruppen nach DIN 276 - 2018-12: 551

**2.7.100 Abzweig mit Steckmuffe, 45° bis 87° DN 150**
Leistung wie vor, jedoch:

Abzweig mit Steckmuffe, 45° bis 87° DN 150.
Menge: 10,000 St
Kostengruppen nach DIN 276 - 2018-12: 551

**2.7.110 Abzweig mit Steckmuffe, 45° bis 87° DN 200**
Leistung wie vor, jedoch:

Abzweig mit Steckmuffe, 45° bis 87° DN 200.
Menge: 20,000 St
Kostengruppen nach DIN 276 - 2018-12: 551

**2.7.120 Abzweig mit Steckmuffe, 45° bis 87° DN 200 mit Reduktion DN 150**
Leistung wie vor, jedoch:

Abzweig mit Steckmuffe, 45° bis 87° DN 200
mit Reduktion des Abzweigs auf DN 150
Menge: 10,000 St
Kostengruppen nach DIN 276 - 2018-12: 551

**2.7.130 Abzweig mit Steckmuffe, 45° bis 87° DN 300 mit Reduktion DN 150**
Leistung wie vor, jedoch:

Abzweig mit Steckmuffe, 45° bis 87° DN 300
mit Reduktion des Abzweigs auf DN 150
Menge: 2,000 St
Kostengruppen nach DIN 276 - 2018-12: 551

**2.7.140 Reduzierstück mit Steckmuffe DN 150 / DN 100**
Reduzierstück
Form-und Verbindungsstück für zuvor genannte
Abwasserleitungen aus PP-Rohren,
liefern und montieren.

Farbgebung analog Pos. Polyproylen Abflussrohr

Dimensionierung DN 150
Redzuierung auf DN 100.
Menge: 5,000 St
Kostengruppen nach DIN 276 - 2018-12: 551

**2.7.150 Reduzierstück mit Steckmuffe DN 200 / DN 150**
Reduzierstück
Form-und Verbindungsstück für zuvor genannte
Abwasserleitungen aus PP-Rohren,
liefern und montieren.

Dimensionierung DN 200
Redzuierung auf DN 150.
Menge: 15,000 St
Kostengruppen nach DIN 276 - 2018-12: 551

**2.7.160 Reduzierstück mit Steckmuffe DN 300 / DN 200**
Leistung wie vor, jedoch

Dimensionierung DN 300
Redzuierung auf DN 200.
Menge: 3,000 St
Kostengruppen nach DIN 276 - 2018-12: 551

**2.7.170 Überschiebmuffe DN 100**
Überschiebmuffe
Form- und Verbindungsstück für zuvor
genannte Abwasserleitungen aus PP-Rohren,
liefern und verlegen.

Farbgebung analog Pos. Polyproylen Abflussrohr

Dimensionierung DN 100
Menge: 5,000 St
Kostengruppen nach DIN 276 - 2018-12: 551

**2.7.180 Überschiebmuffe DN 150**
Leistung wie vor, jedoch:

Überschiebmuffe DN 150.
Menge: 30,000 St
Kostengruppen nach DIN 276 - 2018-12: 551

**2.7.190 Überschiebmuffe DN 200**
Leistung wie vor, jedoch:

Überschiebmuffe DN 200.
Menge: 15,000 St
Kostengruppen nach DIN 276 - 2018-12: 551

**2.7.200 Überschiebmuffe DN 300**
Leistung wie vor, jedoch:

Überschiebmuffe DN 300.
Menge: 7,000 St
Kostengruppen nach DIN 276 - 2018-12: 551

**2.7.210 Muffenstopfen, DN 100**
Muffenstopfen Form-und Verbindungsstück für
zuvor genannte Abwasserleitungen aus PP-Rohren, liefern
und montieren.

Farbgebung analog Pos. Polyproylen Abflussrohr

Dimensionierung DN 100
Menge: 5,000 St
Kostengruppen nach DIN 276 - 2018-12: 551

**2.7.220 Muffenstopfen, DN 150**
Leistung wie vor, jedoch

Dimensionierung DN 150
Menge: 10,000 St
Kostengruppen nach DIN 276 - 2018-12: 551

**2.7.230 Muffenstopfen, DN 200**
Leistung wie vor, jedoch

Dimensionierung DN 200.
Menge: 10,000 St
Kostengruppen nach DIN 276 - 2018-12: 551

**2.7.240 Muffenstopfen, DN 300**
Leistung wie vor, jedoch

Dimensionierung DN 300.
Menge: 10,000 St
Kostengruppen nach DIN 276 - 2018-12: 551

#### Titel 2.8 Wasserhaltung

**2.8.10 Wasserhaltung offen für Baugruben**
Offene Wasserhaltung nach DIN 18305.
Ableiten von Dränwasser der Rohrleitungsgräben und Schächte während der Bauzeit.
Oberflächenwasser ist mit aufzunehmen.
Die Förderung von Bodenteilchen muss vermieden werden.
Einrichten einer Pumpstation mit Tauchpumpen für
Dränwasser. Herstellung des Pumpensumpfes, Anschluss
der Dränagen, einschl. aller Erd- und Nebenarbeiten und
Ausbau der Anlage nach Bauende.
Das Umsetzen der Anlage nach baulichen Erfordernissen
ist enthalten.
Das geförderte Wasser ist über geschlossene fliegende
Leitungen vorrangig in geeigneten Bereichen zu
versickern oder der Vorflut zuzuleiten.
Wartung, Überwachung und Betrieben der gesamten Anlage
während der Bauzeit einschl. Energiekosten.

Förderhöhe:  Hgeod = 5,0 m
Förderweite:  bis 250 m
Menge: 5,000 St
Kostengruppen nach DIN 276 - 2018-12: 529

**2.8.20 Wasserhaltungsanlage vorhalten**
Wasserhaltungsanlagen der Vorpositionen einschließlich Pumpen sowie der Rohrleitungen einschließlich Formstücken, Armaturen, Schiebern und Anschlüssen für Pumpen der Vorposition betriebsbereit vorhalten.
Anlagen zur Ableitung zur Vorflut betreiben.
Abgerechnet wird nach Kalendertagen je Anschlusspunkt.
Wasserhaltungsanlage für die Überleitung der Vorflut.
Einschließlich Gerüste, Rohrbrücken und Behelfsbrücken.
Menge: 90,000 d
Kostengruppen nach DIN 276 - 2018-12: 529

#### Titel 2.9 Sonstige Leistungen Kanalbau

**2.9.10 Anschluss Leitungen PP an bauseitige Regenwasserfallrohre bis DN 125**
Anschluss Leitungen PP DN 150 an bauseitige
Regenwasserfallrohre bis DN 125
in der Außenanlage unter Zulieferung aller benötigten
Anschluss-, Dichtungs- und Befestigungsmaterialen,
Übergangsstücken, Gelenk-Anschlüssen etc. herstellen.
Menge: 10,000 St
Kostengruppen nach DIN 276 - 2018-12: 551

**2.9.20 Sattelstück zum Anschluss PP DN 150 an Betonrohrleitung**
Sattelstück DN/OD 150 für dickwandige Kanalrohre
liefern und montieren an Beton-Kanalrohren der
Vorposition
Sattelstück mit integriertem Kugelgelenk DN/OD 150 zum
Anschluss von Hausanschlussleitungen an Beton- und
Stahlbetonrohre (DIN EN 1916).

Mit dreidimensionaler Dichtung zur Anpassung an den
Innenrohrradius des Sammlers und integrierte
Kugelgelenk für die Abwinklung der angeschlossenen
Rohrverbindung in einem Bereich von 0° bis 13° für den
Ausgleich für unterschiedliche Setzungsverhalten von
Haupt- und Anschlussrohr gemäß DWA-A 139.

Sattelstück liefern und einbauen nach
Herstellervorgaben incl. Bohrung in das Betonrohr;
incl. Montage der Rohrleitung PP an das Sattelstück
Menge: 12,000 St
Kostengruppen nach DIN 276 - 2018-12: 551

**2.9.30 Sattelstück zum Anschluss PP DN 200 an Betonrohrleitung**
Sattelstück DN/OD 200 für dickwandige Kanalrohre
liefern und montieren an Beton-Kanalrohren der
Vorposition
Sattelstück mit integriertem Kugelgelenk DN/OD 200 zum
Anschluss von Hausanschlussleitungen an Beton- und
Stahlbetonrohre (DIN EN 1916).

Mit dreidimensionaler Dichtung zur Anpassung an den
Innenrohrradius des Sammlers und integrierte
Kugelgelenk für die Abwinklung der angeschlossenen
Rohrverbindung in einem Bereich von 0° bis 13° für den
Ausgleich für unterschiedliche Setzungsverhalten von
Haupt- und Anschlussrohr gemäß DWA-A 139.

Sattelstück liefern und einbauen nach
Herstellervorgaben incl. Bohrung in das Betonrohr;
incl. Montage der Rohrleitung PP an das Sattelstück
Menge: 3,000 St
Kostengruppen nach DIN 276 - 2018-12: 551

**2.9.40 Übergangsstück STZ - PP**
Übergangs- / Adapterstück Steinzeug - PP

Dimensionierung Steinzeug: DN 300
Dimensionierung PP: DN 300
Menge: 2,000 St
Kostengruppen nach DIN 276 - 2018-12: 551

*Hinweis: Dichheitsprüfungen*
Wichtiger Hinweis zu den Dichtheitsprüfungen:

1) Die Prüfungen sind durch ein externes zertifiziertes
Unternehmen nach Güteschutz Kanalbau Beurteilungsgruppe
D bzw. D-GE durchzuführen. Die Sachkundenachweise sind
dem AG vor Ausführung zu übergeben.

2) Die Prüfungen sind nach Grabenverfüllung, jedoch vor
Einbau des Straßenaufbaus im Beisein des AG
durchzuführen.

3) Von der Prüfung ist ein Protokoll mit Messdiagramm
nach DIN EN 1610 und DWA Regelwerk A 143 Teil 6
anzufertigen und dem AG zu übergeben.

**2.9.50 Dichtheit der Grundleitungen**
Schmutzwasserkanal auf Wasserdichtheit prüfen.
Erforderliche Verankerungen und Rohrverschlüsse
herstellen und beseitigen.
incl. aller Abdichtungen, Sicherungen, Einfüllen und
Ableiten des Wassers und einschl. An- und Abtransport
sowie
Vorhalten der erforderlichen Geräte.

Mit Luft abdrücken nach DIN EN 1610.
Rohrleitung DN 100 bis 250 mm. Haltungslängen bis 100
m.
Wasserdichtheit nach DIN 4033.
Die Durchführung der Prüfung ist in Abschnitten
entsprechend dem Baufortschritt vorzunehmen.

Von der beabsichtigten Dichtigkeitsprüfung ist der
Auftraggeber in Kenntnis zu setzen.
Von dem Ergebnis ist eine Niederschrift zu fertigen und
dem AG unaufgefordert vorzulegen.
Menge: 400,000 m
Kostengruppen nach DIN 276 - 2018-12: 551

**2.9.60 Dichtigkeitsprüfung Kontrollschächte bis DN 1000**
Schächte aus Betonfertigteilen bis DN 1000 gemäß DIN
4033 u. EN 1610 auf Wasserdichtigkeit prüfen, einschl.
aller
Abdichtungen, Sicherungen, Einfüllen und Ableiten des
Wassers und einschl. An- und Abtransport sowie
Vorhalten der erforderlichen Geräte. Von der
beabsichtigten Dichtigkeitsprüfung ist der Auftraggeber
in Kenntnis zu setzen. Von dem Ergebnis ist eine
Niederschrift zu fertigen und dem AG unaufgefordert
vorzulegen.
Menge: 11,000 St
Kostengruppen nach DIN 276 - 2018-12: 551

**2.9.70 Innenprüfung von Abwasserkanalarbeiten RW + SW**
mit einer Kanalfernsehuntersuchung, im Beisein des AG.
Rohrinnendurchmesser DN 100 bis DN 1000.
Inhalt des Prüfberichtes:
Angaben der Stutzen nach Zählwerksmaßen
Bildschirmaufnahmen von festgestellten Beschädigungen
und Mängeln
Der Bericht ist dem Auftraggeber in zweifacher
Ausfertigung vor der Abnahme zu übergeben einschl.
eines Videofilmes der gesamten Kanalfernsehuntersuchung
auf digitalem Datenträger.
Menge: 720,000 m
Kostengruppen nach DIN 276 - 2018-12: 551

**2.9.80 Spülen der Grundleitungen**
Spülen der Grundleitungen
mit Wasser, um mögliche Verunreinigungen aus den
Leitungen zu entfernen und um den Abfluss des Abwassers zu testen.
Menge: 720,000 m
Kostengruppen nach DIN 276 - 2018-12: 551

**2.9.90 Dynamische Plattendruckversuche**
Plattendruckversuche (dynamisch) außerhalb der
Eigenüberwachung zur Feststellung des Verformungsmoduls
und zum Nachweis der erzielten Verdichtung.
Versuchsprotokoll anfertigen und auswerten.
Übersichtsskizze mit Standorten der durchgeführten
Versuche anfertigen.
Kalibrierung erfolgt durch zuvor durchgeführte
statische Last-plattendruckversuche.
Eine Vergütung erfolgt nur für Versuche mit
ausreichenden Versuchsergebnissen.
Menge: 5,000 St
Kostengruppen nach DIN 276 - 2018-12: 551

**2.9.100 Statische Plattendruckversuche**
Tragfähigkeitsmessungen gemäß DIN 18134 als statische Lastplattendruckversuche als Kontrollprüfung des AG von einer staatlich anerkannten Materialprüfstelle auf besondere Anweisung durchführen lassen und protokollieren. Einschl. der Gestellung der erforderlichen Materialien und Geräte.
Ermittlung der EV1/EV2-Werte in verschiedenen Bereichen des Planums des Baugrundes in der Baugrube.

Mit dieser Position werden nicht die Leistungen der
Eigenüberwachung des AN abgegolten.
Menge: 3,000 St
Kostengruppen nach DIN 276 - 2018-12: 511

**2.9.110 Rammsondierung**
Rammsondierung nach DIN 4049 ausführen.
Rammdiagramm führen.
Abgerechnet wird nach Tiefe ab Ansatzpunkt.
Gerät = leichte Rammsonde,
Spitzenquerschnitt 5 cm2,
Sondierbereich in der Tiefe bis 3,00 m.
Bodenart = überwiegend sandiger Boden.
Ansatzpunkt = OK Gelände.
Menge: 5,000 St
Kostengruppen nach DIN 276 - 2018-12: 551

**2.9.120 Erstellen der Revisionsunterlagen**
*** Pauschalposition
Erstellen der Revisionsunterlagen mit den folgend
beschriebenen Daten.

Vollständiger Leistungsumfang gem. Pflichtenheft des AG

1 Bauabnahme der Erstanlage

1.1 Bestandsdokumentation

Erstellen einer prüffähigen Bestandsdokumentation für
die Baumaßnahme aus einer Vermessung der Lage und Höhen
mit einem digitalen Messgerät, bezogen auf m+NN im UTM-
Koordinatensystem, Höhengenauigkeit 0,5 cm. Weiterhin
sind Informationen über Stammdaten (z. B. Material,
Durchmesser etc.) für Schächte und Haltungen
aufzunehmen und die Ergebnisse der Kamerabefahrung
einzuarbeiten. Die Daten und Messwerte sind in
digitaler und grafischer Form zu übergeben.

Allgemein aufzunehmende Daten:
Schächte (Hauptkanal, Hausanschluss, Pumpwerk):
Deckelhöhen in Deckelmitte; Schachtsohle, Höhe und Lage
der Schachtsohle, gemessen im Mittelpunkt des Schachtes
(Mitte Sohlgerinne); Schachtnummer, -bezeichnung, -
durchmesser und -material, Straßenbezeichnung;
Absturzsohlhöhen, Durchmesser und Material einbindender
Leitungen.

Haltungen:
Haltungsbezeichnung, Anfangsschacht und Endschacht mit
Schachtbezeichnung, Kanalsystem, Profilart, Profilhöhe
und -breite, Material und Straßenbezeichnung.

Wasserversorgungsarmaturen:
Armaturbezeichnung und Armaturart Höhe und Lage der
Armatur.

Elektroleitungen:
Leerohre sind in Lage und Höhe mit Angabe der
Dimensionierung darzustellen.

Fahrbahnränder und Verkehrsinseln:
Höhe und Lage des Fahrbahnrandes; bei Querschnitten mit
Rinne ist die Außenkante der Rinne unterhalb des
Bordsteins zu messen; bei Querschnitten ohne Rinne ist
die Fahrbahnkante zu messen; Abstand der Messpunkte auf
gerader Strecke mind. alle 50 m; im Bereich von Kurven,
Kreuzungen und Verkehrsinseln ist der Abstand der
Vermessungspunkte so zu wählen, dass der
Krümmungsverlauf erkennbar wird.

Straßeneinläufe:
Höhe und Lage der Deckelmitte; Abmessung des Deckels.
Abzweige bzw. Stutzen:
Lage des Abzweiges (mit Inspektionsdaten der
Abnahmebefahrung abgleichen und einrechnen),
Haltungsstation, Art und Richtung des Abzweiges.
Alle Schacht-und Haltungsbezeichnungen sowie
Straßenschlüssel nach Vorgabe des AG.

Grafische Bestandspläne:
Die Bestandspläne sind Digital und in Papierform zu
übergeben.
Die Bestandspläne sind in Papierform, in 2-facher
Ausfertigung, i. M. 1:500, mit der Darstellung aller
Objekte in der ALK an den AG zu übergeben:

SW-Kanal -rote Linie, durchgezogen RW-Kanal -blaue
Linie, gestrichelt DR-Leitung -braune Linie,
strichpunktiert Elt-Leitung - schwarze Linie,
durchgezogen FBrand -dünne schwarze Linie, durchgezogen
Schächte, Haltungen und Lampen sind -entsprechend der
Vorgabe der Stadt Nordhorn -nach vorheriger Abstimmung
zu nummerieren und mit Deckel-, Schacht-und
Absturzsohlhöhen zu versehen. Haltungen sind mit
Nennweite, Material, Länge und Gefälle zu versehen.

Die Planunterlagen sind digital als CAD lesbare AutoCAD
2000 DWG oder DXF-Dateien im UTM-Koordinatensystem
lagerichtig eingepasst und als PDF-Datei auf einem
Datenträger zu übergeben.

2 Bauabnahme Endausbau
Die Abnahme des Endausbaues kann bei Vorlage der
gesamten Bestandsdokumentation beantragt werden.
Eine prüffähige Bestandsdokumentation mit den unter 1.1
beschriebenen Inhalten ist zu erstellen. Die sich durch
den Endausbau ergebenden Veränderungen (Deckelhöhen,
Fahrbahnbreiten usw.) müssen eingearbeitet sein.
Menge: 1,000 psch
Kostengruppen nach DIN 276 - 2018-12: 551

### Bereich 3 Sonstiges

#### Titel 3.1 Stundenlohnarbeiten

*Hinweis*
nur auf Anweisung der Bauleitung
Die Stundenlohnarbeiten sind nur auf besondere
Anweisung der Bauleitung auszuführen.

**3.1.10 Vorarbeiter Garten- und Landschaftsbau**
Vorarbeiter (Baustellenleiter) Garten- und Landschaftsbau / Tiefbau
Menge: 5,000 h
Kostengruppen nach DIN 276 - 2018-12: 599

**3.1.20 Facharbeiter Garten- und Landschaftsbau / Tiefbau**
Facharbeiter Garten- und Landschftsbau / Tiefbau
Menge: 5,000 h
Kostengruppen nach DIN 276 - 2018-12: 599

**3.1.30 Arbeiter/Helfer**
Menge: 5,000 h
Kostengruppen nach DIN 276 - 2018-12: 599

**3.1.40 Luftbereifter Radlader, 30-60 PS**
einschließlich Maschinist und Betriebskosten
Menge: 2,000 h
Kostengruppen nach DIN 276 - 2018-12: 599

**3.1.50 Radlader jedoch 60-95 PS,**
einschließlich Maschinist und Betriebskosten
Menge: 2,000 h
Kostengruppen nach DIN 276 - 2018-12: 599

**3.1.60 Mobilbagger bis einschließlich 0,3 cbm,**
einschließlich Maschinist und Betriebskosten
Menge: 2,000 h
Kostengruppen nach DIN 276 - 2018-12: 599

**3.1.70 Kompakt Kettenbagger**
einschließlich Maschinist und Betriebskosten
Menge: 2,000 h
Kostengruppen nach DIN 276 - 2018-12: 599

**3.1.80 Selbstaufnehmender Kehrmaschine**
einschließlich Maschinist und Betriebskosten
Menge: 5,000 h
Kostengruppen nach DIN 276 - 2018-12: 599

**3.1.90 Kleinmaschinen wie Trennschleifer, Vibrationsplatte etc.**
einschließlich Maschinist und Betriebskosten
Menge: 5,000 h
Kostengruppen nach DIN 276 - 2018-12: 599
